# ASB-Nr. 4632810 TBW A+B
Angebotsaufforderung (GAEB 90, DA83)
Vergabenummer: 152-0054/26-B-Ö
DV-Nummer: 152-0054
Ende der Zuschlagsfrist: 12.06.26
Währung: EUR
Auftraggeber: Thüringer Landesamt für Bau und Verkehr

## Zusätzlicher Text
Baubeschreibung

1. Allgemeine Beschreibung der Leistung
1.1 Auszuführende Leistungen

Art und Umfang
Der Freistaat Thüringen, vertreten durch das Thüringer Landesamt für Bau
und Verkehr, Region Nord, beabsichtigt die Instandsetzung der Stützwand
im Zuge der L 2290 in Günserode, Richtung Seega rechts. Die Stützwand
besteht aus den Teilbauwerken (TBW) A und B mit jeweils 10 Segmenten.

Bestandteil des Bauvertrages für die Instandsetzung des Bauwerkes sind
folgende wesentliche Leistungen:
Einrichtung der bauzeitlichen Verkehrsführung: Temporäre
Verkehrsregelung
TBW A:
Säuberung der Stützwandoberflächen mittels Hochdruckwasserstrahlen
Rückbau der bestehenden Geländer, einschließlich der
Pfostenverankerungen
Partielle Betoninstandsetzung
Instandsetzung der Bestandsfugen
Erneuerung der Fuge vor dem Bord analog RIZ-ING Dicht 9
Anordnung Berme und Herstellung Kaskade und Böschungen
TBW B:
Baugrubenherstellung
Rückbau Geländer, Teilabbruch Bauwerk
Betonage Spritzbeton-Vorsatzschale und Kappen
Einbau Geländer gemäß den Anforderungen der ZTV-ING und RIZ ING
Anordnung Berme und Herstellung Böschungen
Rückbau der Verkehrsführung, Entfernung der temporären Verkehrsregelung

Die Bauabschnitte umfassen eine Gesamtlänge für TBW A von ca. 88m und
TBW B von ca. 55 m.

Erdarbeiten:
Die Erdarbeiten beinhalten generell die notwendigen Arbeiten zur
Herstellung der Arbeitsplattformen sowie den Aushub für die Baugruben.

Aushubarbeiten:
Die Baugruben können generell frei geböscht hergestellt werden, da die
Baugruben weitestgehend im Auffüllungsbereich liegen.

Abbrucharbeiten
Die Instandsetzung erfolgt unter Beibehaltung der Lage der Stützmauer.
Der Stützwandkopf wird nach den Angaben des AG abgebrochen.

Gründung:
Es ist nicht vorgesehen in die bestehende Gründung einzugreifen, die
Instandsetzung beschränkt sich auf den Einbau der
Spritzbeton-Vorsatzschale und die Kappenerneuerung.

TBW A:
Die Bestandsfugen im Kappenbereich werden ausgeräumt, gereinigt und mit
einem Fugenverschlussband aus Elastomer verschlossen.

Zur partiellen Instandsetzung der Fehlstellen im Beton auf Kappen wird
Reaktionsharzmörtel eingesetzt. Die Ausbesserung erfolgt in mehreren
Arbeitsschritten:
Vorbereitung: Fehlstellen sorgfältig ausräumen, lose Bestandteile
entfernen und die Oberfläche reinigen, durch Hochdruckwasserstrahlen
Grundierung: Grundierung auftragen
Auftrag: Reaktionsharzmörtel in die vorbereiteten Fehlstellen einbringen
Glättung: Oberfläche glätten und an die angrenzenden Bereiche anpassen

Das Freilegen der Stützwand erfolgt luftseitig bis ca. 0,3 m unter OK
Gelände. Die Reinigung der Stützwand erfolgt mittels
Hochdruckwasserstrahlen, um Ablagerungen, Bewuchs sowie lose
Bestandteile zu entfernen. Die Arbeiten werden abschnittsweise
durchgeführt.
Die Strahlarbeiten erfolgen mit Schutzgerüst. Das bei den Strahlarbeiten
anfallende Strahlgut ist ordnungsgemäß zu entsorgen. Das eventuell
anfallende Wasser wird über temporäre Absetzeinrichtungen gereinigt und
in den Vorfluter geleitet.

Im Bereich von Segment 8 wird ein neuer Straßeneinlauf gemäß RIZ-ING Was
8 vorgesehen. Der zugehörige Entwässerungsauslauf wird mit einer
Froschklappe ausgestattet und leitet das anfallende Wasser über die neu
zu bauende Kaskade in die Wipper.

Zur Erneuerung der Absturzsicherung wird das die vorhandenen
Aluminiumgeländer vollständig zurückgebaut. Dies umfasst sowohl die
Demontage der Geländerelemente als auch den Abbruch der zugehörigen
Pfostenverankerungen. Nach dem Rückbau erfolgt der fachgerechte
Verschluss der verbleibenden Öffnungen und Verankerungspunkte.

TBW B:
Der neue Stützwandkopf wird nach den Angaben des AG abgebrochen. In die
bestehende Stützwand werden erdseitig Anschlusseisen nach statisch
konstruktiven Erfordernissen zur Verankerung eingebaut.
Der straßenseitige Baugrubenbereich unterhalb der Kappe wird mit
Magerbeton C20/25 der Expositions-klasse XF1 und WA hergestellt.

Die Spritzbeton-Vorsatzschale wird mit einer Dicke von 20_cm als
tragfähiges, dauerhaftes und witterungsbeständiges Bauteil hergestellt.
Der Spritzbeton entspricht der Betonfestigkeitsklasse C30/37 und wird
gemäß den baulichen Anforderungen in den Expositionsklassen XC4, XD1,
XF2 und WA ausgeführt.

Der Spritzbeton wird lagenweise auf die bestehende Stützwand
aufgebracht. Durch das schichtweise Applizieren kann die geforderte
Bauteildicke exakt eingehalten werden, gleichzeitig wird eine homogene
Verdichtung und ein zuverlässiger Verbund mit dem Untergrund
gewährleistet. Vor dem Spritzvorgang erfolgt eine
Untergrundvorbereitung, bestehend aus dem Entfernen lose haftender
Bestandteile, der Reinigung der Oberfläche sowie der Herstellung einer
rauen Haftfläche.

Die erforderliche Bewehrung wird entsprechend der statischen
Erfordernissen vor dem Aufbringen des Spritzbeton montiert und fest
verankert. Zur Sicherstellung der geforderten Bauteildicke werden
Distanzhalter, Spritzleisten oder Schichtdickenhilfen verwendet.

Nach dem Einbringen wird der frische Spritzbeton entsprechend den
Vorgaben der ZTV-ING und DIN EN 13670 wird der Beton nachbehandelt. Die
Nachbehandlung schützt die jungen Betonschichten vor zu schnellem
Austrocknen, Frost oder mechanischer Beanspruchung und stellt sicher,
dass die erforderlichen Festigkeiten erreicht werden.

In der Vorsatzschale werden im Abstand der Bestandsfugen Sollrissfugen
analog Fug 2, Bild 2 mit Fugeneinlagen nach Unterlage des AG angeordnet.
Die Fuge zur bestehenden Stützwand TBW A wird mit einem
Fugenverschlussband aus Elastomer geschlossen.
Die Fugenabschlussbänder werden mit Dübeln, Haltewinkeln oder
Fugenbandhaltern an der bestehenden Wand befestigt, lot- und
fluchtgerecht ausgerichtet und fixiert.

Das Segment 10 wird vollständig abgebrochen und neu hergestellt. Die
Stützwand mit einer Dicke von 1,54_m wird in Beton C30/37 der
Expositionsklassen XC4, XD1, XF2 und WA ausgeführt. Als Bewehrung wird
Betonstahl der Sorte B500B eingebaut sowie Anschlusseisen zum
Bestandsbauwerk. Die Beton-Sichtfläche wird glatt ausgeführt.

Die Kappen werden aus Beton C30/37 der Expositionsklassen XC4, XD3, XF4
und WA mit einem Mindestluftporengehalt gemäß ZTV-ING, Teil_3,
Abschnitt_1, Tabelle_3.11, sowie einem maximalen w/z-Wert von 0,50
hergestellt. Als Bewehrung kommt Betonstahl der Sorte B500B zum Einsatz.

In den Kappen werden Fugen nach Fug 3 RiZ-ING analog dem Fugenabstand
der Stützwand angeordnet.

Die Sichtflächen der Kappen werden mit gehobelter Brettschalung mit Nut
und Feder hergestellt. Der Verlauf der Brettschalung an den senkrechten
Flächen ist parallel zur Gradiente. Die Kappenoberseite wird glatt
abgezogen.

An die erdberührte Fläche zum Straßenbaukörper wird eine bituminöse
Dichtungsschicht aufgebracht.

Entwässerung:
Die Oberflächenentwässerung entlang der Stützwand erfolgt über das
bestehende Quergefälle zu den Fahrbahnrändern.

Ausstattung:
Auf dem Kragarm der Stützwand wird ein neues Füllstabgeländer nach
RIZ-ING Gel 4 mit einer Höhe von 1,00 m nach RIZ-ING Gel 14 verankert.

Die Geländerkonstruktionen werden nach ZTV-ING mit entsprechenden
Bewegungs- und Montagefugen ausgebildet und erhalten im Handlauf ein
Stahlseil, Durchmesser 20 mm, gemäß RIZ-ING Gel 9, 10 und 11.

Der Geländerabschluss wird gemäß RIZ-ING Gel 19 ausgebildet.

Entlang des Bauwerks ist eine 1,00m breite Berme vorzusehen, über die
das Bauwerk für Wartungs- und Instandhaltungsarbeiten zugänglich ist.

Korrosions- und Oberflächenschutz:
Die Metallteile der Geländer erhalten ein Korrosionsschutzsystem nach
ZTV-ING. Als Deckbeschichtung ist DB 703 zu verwenden.

Sämtliche Verankerungsteile bestehen aus nicht rostendem Stahl,
Werkstoff-Nr. 1.4571.

Sichtflächen und Betonarbeiten allgemein:
Alle Betonkanten, einschließlich der Unterseiten der Gesimsfugen werden
1,5/1,5 cm gebrochen.

Straßenbau:
Die Erneuerung des Straßenaufbaus erfolgt grundhaft im Baugrubenbereich
des Bauwerkes. Der Anschluss zum bestehenden Straßenquerschnitt erfolgt
durch eine bituminöse Fuge.

Der Fahrbahnaufbau erfolgt gemäß Belastungsklasse 1,0 RStO 12.

1.2 Ausgeführte Vorarbeiten
Keine

1.3 Ausgeführte Leistungen
Vermessung 03/2025
Gutachten über Baugrund und Gründung aus 06/2025
Umwelttechnische Untersuchung 06/2025
Kampfmittelrecherche

1.4 Gleichzeitig laufende Bauarbeiten
Keine

1.5 Mindestanforderungen für Nebenangebote
Sind nicht zugelassen

2. Angaben zur Baustelle
2.1 Lage der Baustelle
Das Bauwerk befindet sich im Zuge der Landestraße 2290 zwischen
Bilzingsleben und Seega.
Es liegt zwischen Nk 4732020 und Nk 4632013.

2.2 Vorhandene öffentliche Verkehrswege
Straße: Landesstraße 2290

2.3 Zugänge, Zufahrten
Flächen können vom AG nicht zur Verfügung gestellt werden.

2.4 Anschlussmöglichkeiten an Ver- und Entsorgungsleitungen
Anschlussmöglichkeiten an Ver- und Entsorgungsleitungen werden vom
Auftraggeber nicht zur Verfügung gestellt.

2.5 Lager- und Arbeitsplätze
Für die Baustelleneinrichtungsfläche ist die Flächen am Bauanfang TBW A
vorgesehen.

2.6 Gewässer
Es dürfen keine Schadstoffe in die Gewässer gelangen.

Grundsätzlich gilt: Die Strahl- und Schneidearbeiten erfolgen mit
Schutzgerüst. Das bei den Strahlarbeiten anfallende Strahlgut ist
ordnungsgemäß zu entsorgen.
Das eventuell anfallende Wasser wird über temporäre Absetzeinrichtungen
gereinigt und in den Vorfluter geleitet.

Der AN hat dafür Sorge zu tragen, dass während der Bauarbeiten keine
Schadstoffe in das Gewässer gelangen. Für die Einleitung des
Grund-/Schichtenwassers aus einer notwendigen bauzeitlichen
Wasserhaltungsanlage ist vom AN rechtzeitig die wasserrechtliche
Genehmigung einzuholen.

2.7 Baugrundverhältnisse
Durch die vgs InGeo GmbH aus Erfurt wurde ein Gutachten über Baugrund
und Gründung erstellt. Die Bodenschichten sind dem Gutachten zu
entnehmen. Die Aufschlüsse wurden lage- und höhenmäßig eingemessen und
sind in den Bauwerksplänen bzw. im Geotechnischen Bericht dargestellt.

2.8 Seitenentnahmen und Ablagerungsstellen
Für die Ablagerung von Stoffen/ Abfällen stellte der AG keine Flächen
zur Verfügung.

2.9 Schutz-Bereiche und -Objekte
Bäume und Flurgehölze
Zur Sicherung des verbleibenden Baumbestandes im Umfeld des Bauvorhabens
werden Baumschutzvorkehrungen gegen mechanische Schäden Die
Wurzelbereiche werden während der gesamten Bauzeit geschützt.

Vorhandene Wurzelstöcke im Baufeld werden gerodet.

Gewässer, Wasserschutzgebiete
Der Umgang mit wassergefährdenden Stoffen hat so zu erfolgen, dass eine
Gefährdung der Wipper sowie des Grund- und Oberflächenwassers
ausgeschlossen ist.

Vermutete Bodenfunde
Gemäß der Stellungnahme der Tauber Delaborierungs GmbH ist folgendes zu
beachten: Der Straßenabschnitt der L2290 liegt in einem ehemaligen
Bombenabwurfgebiet, wodurch das Vorkommen von Blindgängern nicht
ausgeschlossen werden kann.
Es ist nicht vorgesehen in die bestehende Gründung einzugreifen bzw.
tiefbauarbeiten durchzuführen, daher kann eine Gefährdung ausgeschlossen
werden.

2.10 Anlagen im Baubereich
Der AN hat vor Beginn der Bauarbeiten bei den öffentlichen Ver- und
Entsorgungsunternehmen Schachtscheine einzuholen.

Im Zuge der Bauvorbereitung wurde durch das Vermessungsbüro Glückauf
eine Leitungsauskunft eingeholt. Im Untersuchungsbereich befinden sich
Leitungen der KAT Artern. Die genaue Lage dieser Leitungen ist dem
Lageplan zu entnehmen. Den geplanten Baubereich kreuzen
Entwässerungsleitungen und Leitungen der Telekom. Alle Leitungen und
Kabel sind zu orten und bauzeitlich zu sichern..

2.11 Öffentlicher Verkehr im Baubereich
Der öffentliche Straßenverkehr ist aufrecht zu erhalten und wird
wechselseitig mittels einer mobilen Lichtzeichenanlage geregelt.

3. Angaben zur Ausführung
3.1 Verkehrsführung, Verkehrssicherung
Transportfahrzeuge dürfen das zulässige Gesamtgewicht entsprechend § 34
StVZO nicht überschreiten. Entsprechende Kontrollen behält sich der
Auftraggeber vor.

Bauzeitlich wird der Verkehr einspurig mit Ampelregelung an der
Baustelle gemäß Beschilderungsplan des AG vorbeigeführt.

Die Fußgänger werden während der Bauzeit über den "Pfarrhain"
umgeleitet.

Eine verkehrsgefährdende Verschmutzung der Fahrbahnen des öffentlichen
Straßennetzes und die daraus resultierende Behinderung für den Verkehr
dürfen durch Fahrzeuge der Baustelle nicht erfolgen bzw. sind
unmittelbar nach Entstehung zu beseitigen.

3.2 Bauablauf
Spätestens 4 Wochen nach Zuschlagserteilung hat er einen detaillierten
Bauzeitenplan für seine Leistungen unter Zugrundelegung der im
Bauvertrag vereinbarten Ausführungsfristen einzureichen. Bauzeitenplan:
6 Tage / Woche, fortlaufend nummeriert und nach einzelnen Titeln und
Positionen unterteilt.

3.3 Wasserhaltung
Bauzeitlich erfolgt eine offene Wasserhaltung durch Pumpensümpfe und
ausreichende leistungsfähige Pumpen.

3.4 Baubehelfe
Das Herstellen, Vorhalten, Unterhalten und Beseitigen von Zuwegungen,
Rampen, Arbeitsebenen und Standflächen werden nicht gesondert vergütet
und sind in die entsprechenden Positionen der BE einzurechnen.

3.5 Stoffe, Bauteile
Die verwendeten Materialien müssen dem geltenden Regelwerk und dem
Bauvertrag entsprechen.

3.6 Abfälle
Durch das Büro vgs InGeo GmbH aus Erfurt wurden im Juni 2025
umweltrelevante Untersuchungen zu den Baustoffen durchgeführt und gemäß
EBV-RC und RuVA-StB 01 zugeordnet.

Die Übernahme sowie die vollständige, ordnungsgemäße und schadlose
Entsorgung der Abfälle und Ausbaustoffe hat unter Beachtung der
geltenden Gesetze, zugehörigen Verordnungen sowie einschlägiger umwelt-
und abfallrechtlicher Bestimmungen zu erfolgen.
Sofern der AN nicht selbst die Anforderungen für die in den weiteren
besonderen Vertragsbedingungen geforderten abfalltechnischen Tätigkeiten
erfüllt, hat er für die entsprechenden abfallwirtschaftlichen
Tätigkeiten (einschließlich eventueller Lagerung) ausschließlich
Entsorgungsbetriebe zu beauftragen.
Verlangt ein vom AN vorgesehener Entsorger/Transporteur zusätzliche bzw.
weitere Deklarationen bzw. Analysen des Abfalls so hat der AN dies dem
AG rechtzeitig - mindestens zwei Wochen vor Beginn der Arbeiten, bei der
der Abfall anfällt - anzuzeigen. Für die analytische Untersuchung
beauftragt der AN die vom AG bestimmte Institution (z. B. Prüfstelle,
Labor, Ingenieurbüro etc.) und trägt die anfallenden Kosten.
Probenahmen dürfen nur in Abstimmung mit dem AG und in dessen Beisein
erfolgen.
Werden bei der Bauausführung Abfälle oder Ausbaustoffe angetroffen,
deren Abfalleigenschaften von den Angaben im Bauvertrag abweichen, so
hat der AN den AG unverzüglich von diesem Sachverhalt in Kenntnis zu
setzen. Erforderliche Deklarationsanalysen einschließlich Probenahmen
werden vom AG veranlasst. Bis zur Probenahme am unberührten Material
sind die Arbeiten zur Aufnahme dieses Materials zu unterbrechen.

Nicht gefährliche Abfälle
Es ist ein Nachweis der durchgeführten Entsorgung mit Hilfe des
Formblattes "Abfallliste" (Anlage 3 der DA Nachweisführung) zu
erbringen. Darin bestätigt der AN durch Unterschrift die Richtigkeit der
dort gemachten Angaben zum Transport und der Entsorgungsbetrieb durch
Unterschrift die Annahme des Abfalls. Auf besondere Anforderung des AG
sind jederzeit die entsprechenden Wiegescheine einschließlich der
entsprechenden Zusammenstellung vorzulegen. Wenn Wiegescheine vorgelegt
werden sollen, müssen diese mindestens den Namen und die Anschrift des
Entsorgungsbetriebes sowie das Datum und die Uhrzeit der Wägungen
enthalten.
Für "nicht gefährliche" Abfälle aus Straßenbaumaßnahmen ist eine
Erlaubnis nach § 54 KrWG zum Transport der Abfälle nicht erforderlich.
Es reicht eine Anzeige nach § 53 KrWG.
Fällt bei der Baumaßnahme nicht aufbereitetes Bodenmaterial/Baggergut
(BM/BG) im Sinne der Ersatzbaustoffverordnung (ErsatzbaustoffV, kurz
EBV) an und erfolgt ein Inverkehrbringen dieses Materials, ist vom
Auftragnehmer hierfür gemäß § 25 EBV ein Lieferschein nach dem Muster
der Anlage 7 der EBV auszustellen. Der Lieferschein ist dann nicht
erforderlich, wenn die abzugebende Menge 200 t unterschreitet und es
sich um Bodenmaterial/Baggergut der Klassen 0, 0* bzw. F0* handelt. Der
Lieferschein ist dem Auftraggeber als Durchschrift oder Kopie
fortlaufend in elektronischer Form zu übermitteln.

Gefährliche Abfälle
Der Transport von gefährlichen Abfällen bedarf einer Erlaubnis nach § 54
KrWG. Besitzt der Beförderer ein Zertifikat als Entsorgungsfachbetrieb,
reicht eine Anzeige nach § 53 KrWG aus. Die Anzeige bzw.
Beförderungserlaubnis ist zum vom AG vorbestimmten Zeitpunkt vorzulegen.

Vor Baubeginn benennt der AN schriftlich dem AG die für den rechtmäßigen
Umgang mit den anfallenden Ausbaustoffen bzw. Abfällen verantwortliche
Person und dessen Vertreter.
Der AN hat dem AG bzw. dessen Bevollmächtigten spätestens 7 Werktage vor
Leistungsbeginn die genaue zeitliche Abfolge der Ausbauarbeiten sowie
die Menge der anfallenden gefährlichen Abfälle schriftlich anzumelden.
Die Folgen unvollständiger bzw. verspäteter Angaben gehen zu Lasten des
AN.
Der AN bzw. die von ihm benannte verantwortliche Person hat sicher zu
stellen, dass der gesamte elektronische Schriftverkehr
(Entsorgungsnachweis, Begleitscheine etc.) im elektronischen Postfach
des Bevollmächtigten des AG abgelegt wird.

Ergänzende Untersuchungen (Haufwerksuntersuchungen, verdichtende
Untersuchungen)
Sind für ergänzende Untersuchungen Haufwerksbeprobungen erforderlich,
erfolgt die Herstellung der Haufwerke durch den AN auf gesonderte
Anweisung des AG und in dessen Anwesenheit. Die vom AN
bereitzustellenden Zwischenlager sind so zu gestalten, dass schädliche
Umwelteinwirkungen verhindert bzw. auf ein Mindestmaß beschränkt werden.

Nachweisverfahren beim Ausbau und der Entsorgung von gefährlichen
Abfällen:
Für gefährliche Abfälle ist das elektronische Abfallnachweisverfahren
(eANV) zu führen.

Die Straßenbauverwaltung als AG ist der Abfallerzeuger und führt den
Entsorgungsnachweis (Vorabnachweis).

Der Entsorgungsnachweis wird vom AG bzw. dessen Bevollmächtigten mit dem
vom AN verbindlich benannten Entsorger geführt.
Die Fristen gemäß Nachweisverordnung sind einzuhalten. Die Folgen
unvollständiger bzw. verspäteter Angaben gehen zu Lasten des AN.

Folgender Ablauf ist im Grundverfahren vorgesehen.
Der AN liefert dem AG die notwendigen Daten des Entsorgers.
Der AG erstellt mit diesen Daten den Entsorgungsnachweis gem. eANV und
verschickt diesen elektronisch an den Entsorger.
Der Entsorger prüft die Daten, signiert die Annahmeerklärung (AE) und
schickt diese elektronisch an die zuständige Entsorgerbehörde (in
Thüringen: TLVwA) weiter.
Die Entsorgerbehörde muss dem Abfallerzeuger (AG) den Eingang der
Nachweiserklärungen innerhalb von 12 Tagen bestätigen, sofern sie die
Zulässigkeit des beabsichtigten Entsorgungspfades nicht innerhalb dieser
Frist bestätigt. Die Entsorgerbehörde muss innerhalb von 30 Tagen über
die Zulässigkeit des beabsichtigten Entsorgungspfades entscheiden. Die
Frist kann durch Aufforderung zur Ergänzung der Nachweiserklärungen bzw.
zur Vorlegung weiterer Unterlagen unterbrochen werden. Die
Entsorgerbehörde erteilt eine Entsorgungsnachweisnummer und versendet
den Entsorgungsnachweis mit Behördlicher Bestätigung (BB) an den AG und
den Entsorger.

Erst nach Behördlicher Bestätigung kann die tatsächliche Entsorgung
erfolgen.
Falls der verbindlich benannte Entsorgungsbetrieb im Besitz einer
behördlichen Bestätigung zur Teilnahme am privilegierten Verfahren ist,
entfällt die behördliche Bestätigung zur vorgesehenen Entsorgung (Ablauf
im Grundverfahren, Schritt d).

Führen der Verbleibnachweise (Begleitscheine):
Es besteht die Pflicht zur elektronischen Signatur für alle Beteiligten.
Nach Maßgabe der für sie bestimmten Aufdrucke auf den Ausfertigungen der
Begleitscheine hat die für den rechtmäßigen Umgang mit den anfallenden
Ausbaustoffen bzw. Abfällen verantwortliche Person des AG
(Bevollmächtigter) als Abfallerzeuger spätestens bei Übergabe, der
Beförderer spätestens bei Übernahme sowie der Abfallentsorger spätestens
bei Annahme der Abfälle die Begleitscheine auszufüllen und elektronisch
(mit Signierkarte und Kartenlesegerät) zu signieren. Die Reihenfolge der
Unterschriftsleistungen ist zwingend vorgeschrieben und einzuhalten. Die
Zustimmung des Abfallerzeugers zur elektronischen Signatur des
Beförderers an anderer Stelle als am Ort der Übergabe ist gem. § 19 (2)
NachwV schriftlich und vor Durchführung der Beförderung zu erteilen.
Vor Übergabe der Abfälle signiert der Bevollmächtigte des AG. Je
Begleitschein werden zwei Ausdrucke zur Quittierung der Übernahme
erstellt und zur Baustelle gebracht, sofern der AN nicht vor Ort
elektronisch signieren kann. Bei Übernahme der Abfälle signiert der
Abfallbeförderer (der LKW-Fahrer). Das kann zunächst handschriftlich
erfolgen, der Name muss lesbar dazugesetzt werden. Der Erzeuger und der
Beförderer erhalten jeweils eine der beiden (hand)signierten Ausdrucke
des Begleitscheins.
Der Entsorgungsnachweis ist in Kopie, der Begleitschein als Ausdruck des
im eANV erstellten Begleitscheins mit den Unterschriften des Erzeugers
und des Beförderers in jedem Fahrzeug des Beförderers mitzuführen.
Alle Unterlagen im Rahmen der Nachweisverfahren sind dem AG bzw. dessen
Bevollmächtigtem unaufgefordert im unmittelbaren Anschluss an die
Entsorgungsmaßnahme, spätestens jedoch 3 Tage danach, zu übergeben.

3.7 Winterbau
Nicht vorgesehen

3.8 Beweissicherung
Wird durch den AG erbracht

3.9 Sicherungsmaßnahmen
Die Baustelle ist kenntlich abzusichern.

Alle Sicherungsmaßnahmen (Absperrung, Beschilderung, Beleuchtung)
während Bauarbeiten sind Sache des Auftragnehmers.

3.10 Belastungsannahmen (Brückenbau)
Siehe Kennwertstempel der Ausschreibungspläne.

3.11 Vermessungsleistungen, Aufmaßverfahren
Die Sicherung der Festpunkte in der gesamten Bauzeit obliegt dem AN.
Alle weiteren vermessungstechnischen Leistungen zur Erstellung des
Bauwerkes sind vom AN zu erbringen.

3.12 Prüfungen und Nachweise
Art und Umfang von Prüfungen und Nachweisen richten sich nach dem
geltenden Regelwerk, sofern nicht ausdrücklich etwas anderes gefordert
wird.

Erstprüfungen
Erstprüfungen sind Bestandteil des Eignungsnachweises. Der AN hat für
alle einzubauenden Stoffe die Eignung für den vorgesehenen Zweck
entsprechend der geltenden Regelwerke nachzuweisen. Der Eignungsnachweis
ist dem AG mindestens 14 Tage vor Einbau zur Bestätigung vorzulegen.

Eigenüberwachungsprüfungen
Die Eigenüberwachung liegt in der Verantwortung des AN. Die
erforderlichen Eigenüberwachungsprüfungen sind so zu dokumentieren, dass
sie dem AG auf Verlangen jederzeit vorgelegt werden können.

Kontrollprüfungen
Kontrollprüfungen liegen in der Verantwortung des AG. Bei Prüfungen und
Probenahmen im Rahmen von Kontrollprüfungen wird dem AN die Möglichkeit
zur Teilnahme gegeben.

Besondere Anforderungen an den Nachweis und die Überwachung von Beton
Folgende Unterlagen sind dem AG zur Bestätigung der Betonrezepturen
rechtzeitig, mindestens vier Wochen vor Betonierbeginn, zu übergeben:

Eine Zuordnung der geplanten Rezepturen zu den jeweiligen OZ.
Eine Liste mit Ansprechpartnern des Herstellers, der Eigenüberwachung,
der Fremdüberwachung und des verantwortlichen Bauleiters.
Ein baustellenbezogenes Sortenverzeichnis des Lieferwerkes und die
Mischungsberechnungen der zu verwendenden Rezepturen. Sofern das
Ersatzlieferwerk nicht über identische Rezepturen und Ausgangsstoffe
verfügt, sind sämtliche Nachweise auch für das Ersatzlieferwerk zu
erbringen.
Einen mit dem Hersteller abgestimmten Prüfplan mit verbindlichen
Abnahmekriterien für den Frischbeton (Konsistenz und LP-Gehalt).
Einen gültigen Listenauszug des TLBV aller verwendeten Gesteinskörnungen
Gültige Übereinstimmungszertifikate und Leistungsbeschreibungen der
Zusatzmittel, der Zusatzstoffe und der Zemente.
Übereinstimmungszertifikate der Mischanlagen.
Aktuelle Ergebnisse der WPK, sofern diese noch nicht vorliegen
vollständige Erstprüfungen jeder Rezeptur.
Die bestätigte Anmeldung der ÜK2 Überwachung.

Zusätzlich zu den geltenden Regelwerken wird für Kappenbeton gefordert:
Die erforderliche CDF-Prüfung im Rahmen der Erstprüfung für den
Kappenbeton ist werksbezogen (Jeweils für das Hauptlieferwerk und das
Ersatzlieferwerk) durchzuführen bzw. durch aktuelle Ergebnisse aus der
laufenden WPK zu belegen.
Wird Luftporenbildner zusammen mit FM/BV eingesetzt, ist der
erforderliche Wirksamkeitsnachweis (Ermittlung der Luftporenkennwerte am
Festbeton nach DIN EN 480-11 (12-2005)) mit der gleichen Rezeptur zu
erbringen die auch eingebaut werden soll. Die Prüfung darf nicht älter
als 5 Jahre sein. Der Wirksamkeitsnachweis mit einer Referenzmischung
reicht hier nicht aus!

Fallen Zusatzkosten für Prüfungen oder Nachweise an, sind diese
Nebenleistungen. Eine gesonderte Vergütung erfolgt nicht. Die Unterlagen
sind vollständig und in Papierform einzureichen.

Hinweis: Um Verzögerungen aufgrund fehlender Nachweise zu vermeiden
sollte der Hersteller rechtzeitig über die Anforderungen informiert
werden, damit ggf. fehlende Prüfungen bestimmter Eigenschaften vom
Hersteller des Betons durchgeführt und nachgewiesen werden können.

Frischbetonprüfungen
Entspricht der Frischbeton nicht den vereinbarten Abnahmekriterien
(Konsistenz bzw. LP-Gehalt) ist das Fahrzeug zurückzuweisen. Eine
Nachdosierung von FM / BV darf nur mit Zustimmung des BÜ und nur mit dem
ursprünglich in dieser Rezeptur eingesetzten Zusatzmittel und nach einer
vom Hersteller bestätigten Dosiertabelle erfolgen.
Bei der Lieferung von Kappenbeton sind bei jedem Fahrzeug vor dem Einbau
der LP-Gehalt und die Konsistenz zu prüfen und zu dokumentieren. Im Fall
einer Nachdosierung von FM / BV ist die Prüfung vor dem Einbau zu
wiederholen. Werden die Abnahmekriterien nicht erreicht ist das Fahrzeug
zurückzuweisen. Diese Prüfungen sind in den Betonierplan einzubeziehen
und bei der Bestellung zu beachten, um Standzeiten vor der Entladung zu
vermeiden.

3.13 Zusammenfassende Angaben für die Erarbeitung des Sicherheits- und
Gesundheitsschutzplanes (Sige-Plan)
Erbringt der AG

4. Ausführungsunterlagen

4.1 Vom Auftraggeber zur Verfügung gestellte Ausführungsunterlagen
Ausschreibungspläne
Übersichtskarte
Lageplan
Bauwerksplan Grundriss, Ansicht, Querschnitte
Geotechnischer Bericht mit Abfallanalyse

4.2 Vom Auftragnehmer zu erstellende bzw. zu beschaffende
Ausführungsunterlagen

Bautagesberichte
Der Auftragnehmer hat Bautagesberichte zu führen und dem Auftraggeber
täglich zu übergeben. Sie
müssen alle Angaben enthalten, die für die Ausführung und Abrechnung des
Auftrages von Bedeutung
sein können.
Dies sind insbesondere:
Beginn und Ende der täglichen Arbeitszeit,
Witterung (Temperaturen, Niederschlagsmengen, Luftfeuchtigkeit),
Anzahl und Qualifikation der auf der Baustelle beschäftigten
Arbeitskräfte,
eingesetzte Nachunternehmer/andere Unternehmer,
Anzahl und Art der eingesetzten Großgeräte sowie deren Zu- und Abgang,
Anlieferung von Hauptbaustoffen,
Art, Umfang und Ort (Station, Bauteil) der geleisteten Arbeiten mit den
wesentlichen Angaben über den Baufortschritt (Beginn und Ende von
Leistungen größeren Umfanges, Betonierzeiten und dergleichen),
Behinderung und Unterbrechung der Ausführung,
Arbeitseinstellung mit Angabe der Gründe,
Unfälle und sonstige wichtige Vorkommnisse.

Ausführungsunterlagen
Siehe LV

5. Zusätzliche Technische Vertragsbedingungen, die Vertragsbestandteil
werden
5.1 Einrichtung und Sicherung der Baustelle

Fernmeldeanlagen / Telekommunikationsanlagen
Der AN hat, auch wenn der Ausschreibungsplan keine Fernmeldeanlagen
aufweist, vor Beginn der Arbeiten im Erdbereich bei der für das
Leitungsnetz zuständigen Netzagentur der Deutschen Telekom AG
festzustellen, ob und wo in der Nähe der Arbeitsstelle Fernmeldeanlagen
liegen.

Verordnungen, Empfehlungen
ASR A5.2
Einführung des ARS Nr. 06/2021 "Handlungshilfe für das Zusammenwirken
von ASR A5.2 und RSA bei der Planung von Straßenbaustellen im
Grenzbereich zum Straßenverkehr (Ausgabe 2020) des BMVI vom 03.02.2021
durch das TMIL vom 09.03.2021 (Ausgabe 2020)
Richtlinien für die verkehrsrechtliche Sicherung von Arbeitsstellen an
Straßen (RSA 21)
ARS 24/2021 - Richtlinien für die verkehrsrechtliche Sicherung von
Arbeitsstellen an Straßen (RSA 21) mit Einführungsschreiben des TMIL vom
02.06.2022
Arbeitsschutzgesetz (ArbSchG)
Baustellenverordnung (BaustellV)
Arbeitsstättenverordnung (ArbStättV)
Betriebssicherheitsverordnung (BetrSichV)
DIN 30710 Sicherheitskennzeichnung von Fahrzeugen und Geräten
DIN EN ISO 20471 Hochsichtbare Warnbekleidung  Prüfverfahren und
Anforderungen
ZTV-SA 97
TL-Leitbaken 97
TL-Absperrtafeln 97
TL-Aufstellvorrichtungen 97
Einführung des ARS 04/2023  "Technische Liefer- und Prüfbedingungen für
Sichtzeichen (TLP Sichtzeichen), Ausgabe 2023"vom BMDV am 27.02.2023
durch TMIL am 15.06.2023
TLP-Warnschwellen 2014
Einführung ARS 23/2022 "Änderungen der Prüfungen im Bereich
Arbeitsstellen" des BMDV vom 14.12.2022 durch das TMIL am 18.01.2023
StVO
VwV-StVO-Allg.
StVZO
GefstoffV
GGVS
MVAS 99

5.2 Fachbereich Straßenbautechnik / Qualitätssicherung

Gültige Regelwerke der FGSV (u.a.) für Bauverträge im Freistaat
Thüringen 01/2026

Zusätzliche Technische Vertragsbedingungen und Richtlinien (ZTV)

ZTV E-StB 17 (FGSV Nr. 599)
ZTV SoB-StB 20, (FGSV Nr. 698)
ZTV Ew-StB 25 (FGSV Nr. 598)
ZTV Asphalt-StB 07/13 (FGSV Nr. 799)
ZTV BEA-StB 09/13 (FGSV Nr. 798)
ZTV BEB-StB 15 (FGSV Nr. 898)
ZTV Pflaster-StB 20 (FGSV Nr. 699)
(ARS 06/2020 vom 10.07.2020)
ZTV A-StB 12 (FGSV Nr. 976)
ZTV Fug-StB 15 (FGSV Nr. 897/1): Zusätzl. Techn. Vertragsbedingungen u.
Richtlinien für Fugen in Verkehrsflächen (ARS 11/2016 vom 11.04.16) und
Anpassung der Zusätzlichen Technische Vertragsbedingungen und
Richtlinien für Fugen in Verkehrsflächen, Ausgabe 2015 (ZTV Fug-StB 15),
(ARS Nr. 11/2024 vom 03.04.2024)
ZTV ING, (FGSV Nr. 782): Zusätzl. Techn. Vertragsbedingungen u.
Richtlinien für Ingenieurbauwerke mit Fortschreibung der Zusätzlichen
Technischen Vertragsbedingungen und Richtlinien für Ingenieurbauten
(ZTV-ING), Ausgabe 2025/02 (ARS 20/2025 vom 10.10.2025)

Rundverfügungen (RV), Ergänzende Festlegungen aus Dienstanweisungen (DA)
des TLBV als Besondere Technische Vertragsbedingungen
Ergänzende Festlegungen aus DA 13/2017-33/3 zur Verwendung weicher
Bindemittel in Asphalttragschichtmischgut
Ergänzende Festlegungen aus DA 01/07-3.3/1 zu Naturgestein für
Trockenmauern, zur Böschungsabstützung, Hang- und Dammsicherung
Schließen von Rissen in Asphaltdeckschichten gem. DA 23/07-3.3/4
Ergänzende Festlegungen aus DA 01/2016-33/1 zur Bewertung des
Schichtenverbundes im Straßenbau
Ergänzende Festlegungen aus DA 02/2016-33/2 zur Bemessung und Bewertung
der Griffigkeit
Ergänzende Festlegungen aus DA 13/2016-33/4 zur Bewertung des
Hohlraumgehaltes von Walzasphaltdeckschichten
Ergänzende Festlegung des Frost-Tausalz-Widerstandes von Beton bei
Fahrbahndecken und für Ingenieurbauwerke gem. DA 01/12-33/1

Erlasse des TMDI / TMIL / TMBLM / TMBLV
Erlass des TMIL zur Einführung des ARS 03/2022 vom 26.09.2024,
Einführung des ARS 14/2013 "Zusätzliche Technische Vertragsbedingungen
und Richtlinien für den Bau von Verkehrsflächenbefestigungen aus
Asphalt", Ausgabe 2007/Fassung 2013 (ZTV Asphalt-StB 07/13) für den
Bereich der Bundesfern- und Landesstraßen durch das TMBLV vom 24.Oktober
2014
Erlass zur Einführung von Richtlinien für Straßen im Geschäftsbereich
des Thüringer Ministeriums für Bau, Landesentwicklung und Medien vom
28.01.2009
TL Beton-StB 07, ZTV Beton-StB 07 (ARS 12/2008 vom 11.06.08, ARS 13/2008
vom 17.06.08)
Erlass des Jahres 2014 zur Einführung von Richtlinien für Straßen im
Geschäftsbereich des Thüringer Ministeriums für Bau, Landesentwicklung
und Verkehr vom 03.06.2014
Einführung Rundschreiben Straßenbau  Maßnahmen zur Steigerung der
Asphalteinbauqualität des BMVI vom 13.12.2016 für den Bereich der
Bundesfern- und Landesstraßen durch das TMIL vom 16.02.2017
Einführung des ARS 16/2015 "Regelungen zur Verwertung von
Straßenausbaustoffen mit teer- pechtypischen Bestandteilen in
Bundesfernstraßen" des BMVI vom 11.09.2015 (mit Festlegungen zu
Landesstraßen) durch das TMIL vom 24.03.2017
Einführung des ARS Nr. 05/2019 "Anwendung und Ausschreibung von
Kompakten Asphaltbefestigungen" des BMVI vom 03.05.2019 durch das TMIL
vom 20.02.2020
Einführung des ARS Nr. 06/2020 "Zusätzl. Techn. Vertragsbedingungen u.
Richtlinien zur Herstellung von Verkehrsflächen mit Pflasterdecken,
Plattenbelägen sowie von Einfassungen" des BMVI vom 10.07.2020 durch das
TMIL vom 10.09.2020
Einführung des ARS Nr. 13/2025 "Einsatz und Erprobung von
temperaturabgesenktem Asphalt bei der Herstellung von Verkehrsflächen"
des BMV vom 2.6.2025 durch das TMDI vom 6.8.2025

Technische Lieferbedingungen (TL) einschl. Güteüberwachung (TLG) sowie
Prüfvorschriften (TP)
Erdbau / Grundbau / Geokunststoffe
TL Geok E-StB 19 (FGSV Nr. 549) in Verbindung mit Einführungsschreiben
des TMIL vom 03.12.2019
TP BF-StB (FGSV Nr. 591)
TL BuB E-StB 20/23 (FGSV Nr. 597) in Verbindung mit Einführungsschreiben
des TMIL vom 27.07.2023

Gesteinskörnungen / Baustoffgemische für Schichten ohne Bindemittel

TL Gestein-StB 04, Fassung 2023 (FGSV Nr. 613) einschließlich
Einführungserlass des TMIL vom 19.09.2023
TP Gestein-StB (FGSV Nr. 610)
TL SoB-StB 20 (FGSV Nr. 697)
TL G SoB-StB 20, Fassung 2023 (FGSV Nr. 696)

Asphalt / bauliche Unterhaltung und Erhaltung
TL Asphalt-StB 07/13 (FGSV Nr. 797) (ARS 12/2013 vom 19.12.2013)
einschl. ARS 08/2019 vom 18.06.2019
TP Asphalt-StB (FGSV Nr. 756)
TL Bitumen-StB 25 (FGSV Nr. 794)
TL BE-StB 15 (FGSV Nr. 793)
TL VBit-StB 22 (FGDV Nr. 727)
TL AG-StB 09 (FGSV Nr. 749)
TL Sbit-StB 15 (FGSV Nr. 785)
TL LW 16 (FGSV Nr. 676)
TL G DSK-StB 15 (FGSV Nr. 790/1)
TL G OB-StB 15 (FGSV Nr. 790/2)
TL G DSH-V-StB 15 (FGSV Nr. 790/3)

Beton / hydr. geb Schichten
TL Beton-StB 07 (FGSV Nr. 891), einschl.: ARS 28/2012 vom 21.12.12 und
Korrekturen - Stand 03/2016, ARS 04/22 vom 21.02.2022)
TL NBM-StB 09 (FGSV Nr. 814)
TL BEB StB 15 (FGSV Nr. 895)

Sonstiges / Allgemeines
TL Pflaster-StB 06/15 (FGSV Nr. 643)
TL Fug-StB 24 (FGSV Nr. 897/2)
TP Fug-StB 24 (FGSV Nr. 897/3)
TP Textur-StB (ZTM) 20 (FGSV Nr. 405/1)
Technische Prüfvorschriften für Texturmessungen im Verkehrswegebau,
Teil: Zirkulares Texturmessverfahren (ZTM), Ausgabe 2020
(ARS 21/2020 vom 02.02.2021)
TP Oberflächenbild-StB 20 (FGSV Nr. 434/1)

Normen
Es gelten die DIN und DIN EN-Normen im Bauvertrag mit deren jeweils dem
neuesten Stand entsprechenden Bestimmungen.
Die in den vorgenannten ZTV, TL / TP und Richtlinien erfassten Normen
werden nicht gesondert aufgeführt, sind jedoch Vertragsbestandteil.

Richtlinien
RStO 12/24 (FGSV Nr. 499) Richtlinien für die Standardisierung des
Oberbaus von Verkehrsflächen Ausgabe 2012/Fassung 2024
ARS Nr. 02/2024 vom 30.01.2024 in Verbindung mit Einführungsschreiben
des TMIL vom 17.05.2024
RDO Asphalt 09/24  Richtlinien für die rechnerische Dimensionierung des
Oberbaus von Verkehrsflächen in Asphaltbauweise
ARS Nr. 03/2024 vom 30.01.2024
RuA-StB 23 (FGSV Nr. 642) Richtlinien für die umweltverträgliche
Anwendung von mineralischen Ersatzbaustoffen im Straßenbau, Ausgabe 2023

ARS 15/2023 vom 29.06.2023
REwS 21 (FGSV Nr. 539)
Richtlinien für die Entwässerung von Straßen, Ausgabe 2021, ARS 06/2022
vom 04.03.2022 in Verbindung mit Einführungsschreiben des TMIL vom
09.06.2022
RAP Stra 15 (FGSV Nr. 916) Richtlinien für die Anerkennung von
Prüfstellen für Baustoffe und Baustoffgemische im Straßenbau (ARS 5/2016
vom 06.03.2016)
RiStWag 2016 (FGSV Nr. 514) Richtlinien für bautechnische Maßnahmen an
Straßen in Wasserschutzgebieten, Ausgabe 2016, (ARS 15/2016 vom
19.07.16) in Verbindung mit Einführungsschreiben des TMIL vom 07.02.2017
Hinweise für Maßnahmen an bestehenden Straßen in Wasserschutzgebieten,
Ausgabe 1993 (FGSV Nr. 548) (ARS 6/1996 vom 06.02.96)
RLW Richtlinien für den ländlichen Wegebau 1999, Ausgabe 2005
RuVA-StB 01, Ausgabe 2001/Fassung 2005 (FGSV Nr. 795)
Erlass des TMIL zur Einführung der RuVA-StB 01, Ausgabe 2001/Fassung
2005 - Richtlinien für die umweltverträgliche Verwertung von
Ausbaustoffen mit teer-/pechtypischen Bestandsteilen und für die
Verwertung von Ausbauasphalt im Straßenbau, Ausgabe 2001- vom 18.11.2015
(ARS 40/2001 vom 01.11.01, ARS 29/2004 vom 15.12.04)

Merkblätter / Hinweise
Merkblätter sind nur dann im Bauvertrag zu vereinbaren, wenn keine
höherwertigen Richtlinien oder Vertragsbedingungen existieren bzw.
wesentliche Aussagen des Merkblattes vereinbart werden sollen.

Erdbau / Grundbau / Geokunststoffe
Merkblatt über geotechnische Untersuchungen und Berechnungen im
Straßenbau - M GUB, Ausgabe 2018 (FGSV Nr. 511)
Merkblatt über geotechnische Untersuchungen und Berechnungen im
Straßenbau  Ergänzungen für den Um- und Ausbau von Straßen - M GUB UA,
Ausgabe 2018 (FGSV Nr. 512)
Merkblatt über das Bauen mit und im Fels, Ausgabe 2015 (FGSV 532)
Merkblatt über Straßenbau auf wenig tragfähigem Untergrund, Ausgabe 2010
(FGSV Nr. 542)
Hinweise zum Straßenbau in Erdfallgebieten, Ausgabe 2010 (FGSV Nr. 561)
Merkblatt für die Verhütung von Frostschäden an Straßen, Ausgabe 2013
(FGSV Nr. 545)
Merkblatt für die Verdichtung des Untergrundes und Unterbaues im
Straßenbau, Ausgabe 2003 (FGSV Nr. 516)
Merkblatt für die gebirgsschonende Ausführung von Spreng- und
Abtragsarbeiten an Felsböschungen, Ausgabe 1984 (FGSV Nr. 537)
Merkblatt über Bodenbehandlungen mit Bindemitteln, Ausgabe 2021 (FGSV
Nr. 551)
Merkblatt über den Einfluss der Hinterfüllung auf Bauwerke  M Hifü Bau,
Ausgabe 2017 (FGSV Nr. 526)
Merkblatt über flächendeckende dynamische Verfahren zur Prüfung der
Verdichtung im Erdbau, Ausgabe 2014 (FGSV Nr. 547)
Merkblatt über ergänzende geotechnische und geophysikalische Mess- und
Erkundungsverfahren im Verkehrswegebau - M GeoMess, Ausgabe 2025 (FGSV
558)
Merkblatt über die Anwendung von Geokunststoffen im Erdbau des
Straßenbaues - M Geok E, Ausgabe 2016 (FGSV Nr. 535)

Gesteinskörnungen / Schichten ohne Bindemittel
Merkblatt für Schichten ohne Bindemittel - M SoB, Ausgabe 2020 (FGSV Nr.
633)
Merkblatt über den Einsatz von rezyklierten Baustoffen im Erd- und
Straßenbau Ausgabe 2019
Merkblatt über die Verwendung von Hausmüllverbrennungsasche im
Straßenbau - M HMVA, Ausgabe 2014 (FGSV Nr. 638)
Merkblatt für die Verfestigung von MVA mit hydraulischen Bindemitteln,
Ausgabe 1992 (FGSV Nr. 546)
Merkblatt über die Verwendung von Eisenhüttenschlacken im Straßenbau,
Ausgabe 2013 (FGSV Nr. 634)
Merkblatt für selbsterhärtende Tragschichten im Straßenbau, Aufgabe 2023
(FGSV Nr. 630)

Asphalt / bauliche Unterhaltung und Erhaltung
AP QSA  Arbeitspapier zur Qualitätssicherung bei der Herstellung von
Asphaltschichten
Ausgabe Februar 2024 (FGSV Nr. 712)
Hinweise zur Erzielung eines anforderungsgerechten Schichtenverbundes
bei Verkehrsflächenbefestigungen aus Asphalt - H SVA, Ausgabe 2017 (FGSV
Nr. 731)
Leitfaden zur Herstellung von Verkehrsflächenbefestigungen aus Asphalt -
Hinweise zur Sicherstellung einer anforderungsgerechten Ebenheit  H VAE,
Ausgabe 2019 (FGSV Nr. 735)
Hinweise für die Planung und Ausführung von alternativen
Asphaltbinderschichten - H Al ABi, Ausgabe 2015 (FGSV Nr.737)
Merkblatt für die Wiederverwendung von Asphalt - M WA, Ausgabe 2013
(FGSV Nr. 754)
Merkblatt für die Konzeption und die Erstprüfung von Asphaltmischgut für
den Bau von Verkehrsflächenbefestigungen - M KEP, Ausgabe 2012 (FGSV-Nr.
751)
Merkblatt für das Verdichten von Asphalt - M VA, Ausgabe 2005 (FGSV Nr.
730)
Merkblatt für den Bau griffiger Asphaltdeckschichten - M BgA, Ausgabe
2004 (FGSV Nr. 758)
Merkblatt zur Optimierung der Oberflächeneigenschaften von
Asphaltdeckschichten - M OOA, Ausgabe2010 (FGSV Nr. 768)
Merkblatt für den Bau Kompakter Asphaltbefestigungen - MKA, Ausgabe 2011
(FGSV Nr. 762)
Merkblatt für die Temperaturabsenkung von Asphalt - M TA, Ausgabe 2021
(FGSV Nr. 766)
Merkblatt für die Verwertung von Asphaltgranulat und pechhaltigen
Straßenausbaustoffen in Tragschichten mit hydraulischen Bindemitteln,
Ausgabe 2002 (FGSV Nr. 826)
Merkblatt für die Verwertung von pechhaltigen Straßenausbaustoffen und
von Asphaltgranulat in bitumengebundenen Tragschichten durch
Kaltaufbereitung in Mischanlagen - MVB-K, Ausgabe 2007 (FGSV Nr. 755)
Merkblatt für Kaltrecycling in situ im Straßenoberbau - M KRC, Ausgabe
2005 (FGSV Nr. 636)
Hinweise für das Fräsen von Asphaltbefestigungen und Befestigungen mit
teer-/pechtypischen Bestandteilen - H FA, Ausgabe 2010 (FGSV Nr. 769)
Merkblatt für griffigkeitsverbessernde Maßnahmen an Verkehrsflächen aus
Asphalt, Ausgabe 2002 (FGSV Nr. 763)
Merkblatt für das Rückformen von Asphaltschichten - MRF, Ausgabe 2002
(FGSV Nr. 786/1)
Hinweise für das Schließen und die Sanierung von Rissen sowie
schadhaften Nähten und Anschlüssen in Verkehrsflächen aus Asphalt - H
SR, Ausgabe 2003 (FGSV Nr. 777)
Arbeitspapier Nr. 27/2, Prüfung von Straßenausbaumaterial auf
carbostämmige Bindemittel Schnellverfahren, Ausgabe 2000 (FGSV AP 27/2)
Arbeitspapier Nr. 27/3, Prüfung von Straßenausbaumaterial auf
carbostämmige Bindemittel Quantitative Bestimmung, Ausgabe 2004 (FGSV AP
27/3)
Merkblatt über Asphaltbauweisen für Anlagen zum Umgang mit
wassergefährdenden Stoffen - M A-UwS, Ausgabe 2016 (FGSV Nr. 760)
Hinweise für Reparaturasphalt zur Schadstellenbeseitigung - H RepA,
Ausgabe 2019 (FGSV Nr. 732)

Beton / hydr. geb. Schichten
Merkblatt über den Einsatz rezyklierten Betons aus AKR-geschädigten
Betondecken im Straßenbau, Ausgabe 2021 (FGSV Nr. 816)
Merkblatt für die Herstellung und Verarbeitung von Luftporenbeton,
Ausgabe 2023 (FGSV Nr. 818)
Merkblatt für die Herstellung von Oberflächentexturen auf
Verkehrsflächen aus Beton M OB, Ausgabe 2024 (FGSV Nr. 829)
Merkblatt für die Erhaltung von Verkehrsflächen aus Beton - MEB, Ausgabe
2009 (FGSV Nr. 823)
Merkblatt für die Anwendung von Vliesstoffen unter Fahrbahndecken aus
Beton - M VuB, Ausgabe 2010 (FGSV 830)
Arbeitsanleitung zur Prüfung von Vliesstoffen für den Einbau unter
Fahrbahndecken aus Beton - ALP VuB, Ausgabe 2010 (FGSV 831)

Sonstiges / Allgemeines
Merkblatt über umweltrelevante Untersuchungen im Straßenbau  M URU,
Ausgabe 2024 (FGSV 560)
Merkblatt für Flächenbefestigungen mit Pflasterdecken und Plattenbelägen
in ungebundener Ausführung sowie für Einfassungen - M FP 1, Ausgabe 2024
Teil 1 - Regelbauweise (ungeb. Ausführung) (FGSV Nr. 618/1)
Merkblatt für die Bauliche Erhaltung von Verkehrsflächen mit
Pflasterdecken oder Plattenbelägen in ungebundener Ausführung sowie für
Einfassungen  M BEP, Ausgabe 2022 (FGSV Nr. 620
Merkblatt für Lärmarme Pflasterbauweise - M LP, Ausgabe 2019 (FGSV Nr.
621)
Merkblatt für den Bau von Busverkehrsflächen, Ausgabe 2000 (FGSV Nr.
949) (Rundschreiben vom 29.03.01)
Merkblatt für die Anlage von Kreisverkehren, Ausgabe 2006 (FGSV 242)
M VV - Merkblatt für Versickerungsfähige Verkehrsflächen, Ausgabe 2013
(FGSV Nr. 947)
Merkblatt zur Anlage von Querungshilfen für Tiere und zur Vernetzung von
Lebensräumen an Straßen  M AQ, Ausgabe 2022 inkl. Korrektur April 2023
(FGSV 261)
Hinweise zur Versickerung von Niederschlagswasser im Straßenraum,
Ausgabe 2002 (FGSV 950)
Empfehlungen zur Straßenbepflanzung in bebauten Gebieten, Ausgabe 2006
(FGSV 232)
Merkblatt zur Bewertung der Straßengriffigkeit bei Nässe - MB Griff,
Ausgabe 2012 (FGSV 401)
AP Trag - Arbeitspapiere Tragfähigkeit, Ausgabe  August 2023 (FGSV-Nr.
433)

5.3 Fachbereich Brücken- und Ingenieurbau

Regelwerke und Technische Baubestimmungen
Für die Ausführung der Baumaßnahme gelten die ZTV ING (einschließlich
der Hinweise zur ZTV ING soweit sie für das Vorhaben vertraglichen
Charakter besitzen) in der jeweils gültigen Fassung zum Zeitpunkt der
Angebotsabgabe vertraglich vereinbart. (Die jeweils gültige Fassung ist
im Internet unter www.Verkehrsblatt.de abrufbar).
Die in den Abschnitten der ZTV ING und des Anhanges zur ZTV ING
genannten Normen und technischen Regelwerke werden entsprechend der für
dieses Bauvorhaben notwendigen technischen Spezifikationen (Anhang TS
VOB A) ebenfalls Vertragsbestandteil. Eine Auswahl wird ausdrücklich
nicht getroffen, da die Fachkompetenz des Bieters für die für das
Bauvorhaben notwendigen anzuwendenden technischen Spezifikationen
vorausgesetzt wird.
Die jeweils gültigen Normenwerke sind in der Bekanntmachung des
Thüringer Ministeriums für Infrastruktur und Landwirtschaft über die
Einführung von technischen Regeln als Baubestimmungen verzeichnet
(veröffentlicht im Thüringer Staatsanzeiger).

Die Bemessung und Konstruktion im Rahmen der Ausführungsplanung erfolgt
nach den bauaufsichtlich eingeführten Eurocodes. Diese sind
Vertragsbestandteil in der jeweils in den Ausschreibungsunterlagen
genannten Fassung. Technische Baubestimmungen entsprechend Pkt. 5.1.1
sind bei Mehrfachnennungen immer im Zusammenhang mit der Konformität der
nachfolgend genannten Grundlagen der Standsicherheitsberechnungen
anzuwenden.

z.Zt. gelten:

DIN Fachbericht 100 Beton (Ausgabe 2010)
Die Betonsortenbezeichnungen im DIN Fachbericht 100 (Ausgabe 2010) sind
in die seitens des Bieters im Auftragsfall zu erstellender
Ausführungspläne zu übernehmen.
NATO-Standardisierungsübereinkommen, STANAG 2021  (Ausgabe 2006)
Einwirkungs- und Bemessungsnormen gem. ARS 22/2012 sowie Anlagen 1, 2,
3, 4, 4.1, 5 u. 6
Eurocode 0 Grundlagen der Tragwerksplanung  DIN EN 1990:2010-12
DIN EN 1990/NA:2010-12
DIN EN 1990/NA/A1:2012-08
Eurocode 1 Einwirkungen  Verkehrslasten auf Brücken
DIN EN 1991-2:2010-12
DIN EN 1991-2/NA:2010-12,
Eurocode 2 Bemessung und Konstruktion von Betonbrücken
DIN EN 1992-2:2010-12
DIN EN 1992-2/NA:2013-04,
Eurocode 3 Bemessung und Konstruktion von Stahlbrücken
DIN EN 1993-2:2010-12
DIN EN 1993-2/NA:2010-08
Eurocode 4 Bemessung und Konstruktion von Stahlverbundbrücken
DIN EN 1994-2:2010-12
DIN EN 1994-2/NA:2010-12,

BMVI - Richtzeichnungen und Richtlinien für Brücken und andere
Ingenieurbauwerke
Vertragsbestandteil sind die Richtzeichnungen für Ingenieurbauten
(RiZ-ING) und die Richtlinie für den Entwurf, die konstruktive
Ausbildung und Ausstattung von Ingenieurbauten (RE-ING) des
Bundesministeriums für Verkehr und digitale Infrastruktur (BMVI) in der
zum Zeitpunkt der Ausschreibung gültigen Ausgabe. Die aktuellen
Richtzeichnungen sind über den Verkehrsblattverlag (www.bmvi.de) zu
beziehen. Die jeweils anzuwendenden Richtzeichnungen sind in den
Vertragsunterlagen näher bezeichnet. Sie gelten damit auch für die
Bearbeitung der Ausführungsunterlagen durch den AN als vereinbart.
Bei Abweichungen vom Vertrag sind die gültigen Richtzeichnungen Stand
der Technik und damit Vertragsgrundlage.

Graffitischutz
Der Auftragnehmer hat vor der Abnahme bzw. Verkehrsfreigabe dafür zu
sorgen, dass alle Flächen graffiti frei übergeben werden. Auf Antrag
kann er dabei temporäre Schutzsysteme einsetzen, welche in der Liste der
geprüften Stoffe bei der BASt (Bundesanstalt für Straßenwesen;
www.bast.de) aufgeführt sind. Diese Schutzmaßnahmen werden nicht
besonders vergütet und sind in die betreffende Position Beton des zu
schützenden Bauteiles einzurechnen.

Beton, Anforderungen an die Gesteinskörnungen
Es gilt die jeweils aktuelle Liste der güteüberwachten, in Thüringen
beurteilten Hersteller von Gesteinskörnungen und Baustoffgemischen für
den Straßen -und Ingenieurbau; andere Gesteinskörnungen dürfen nur nach
entsprechendem Gleichwertigkeitsnachweis des Auftragnehmers eingesetzt
werden.

Bauwerksdokumentation
Zur Erstellung der Dokumentationsunterlagen sind die Regelungen im
"Handbuch der Bauwerksdokumentation" der Straßenbauverwaltung Thüringen
verbindlich anzuwenden.
Das "Handbuch der Bauwerksdokumentation" beinhaltet notwendige
vertragliche Regelungen, die als zusätzliche technische
Vertragsbedingungen im Sinne von §1 Nr. 2(3) VOB/B-DIN 1961 zu verstehen
sind. Diese Festlegung ist im Bauvertrag für Neubaumaßnahmen bzw.
Maßnahmen zur Erhaltung zusätzlich zu vereinbaren.
Das aktuelle Handbuch der Bauwerksdokumentation kann im Internet unter
https://bau-verkehr.thueringen.de/bau/ingenieurbau/bauwerksdokumentation
als PDF Datei abgerufen werden.

5.4 Fachbereich Landschaftsbau

Zusätzliche Technische Vertragsbedingungen und Richtlinien
für Landschaftsbauarbeiten im Straßenbau (ZTV La-StB), Ausgabe 2018
(FGSV-Nr.: 224)
für Baumpflege (ZTV Baumpflege), Ausgabe 2017 (FLL)

Richtlinien für die Anlage von Straßen (RAS)
Teil: Landschaftsgestaltung Abschnitt 3: Lebendverbau (RAS LG 3),
Ausgabe 1983 (FGSV-Nr.: 293/3 )
Teil: Landschaftsgestaltung Abschnitt 4: Schutz von Bäumen,
Vegetationsbeständen und Tieren bei Baumaßnahmen (RAS LP 4), Ausgabe
2004 (FGSV-Nr.: 293/4 )
Richtlinien für die Entwässerung von Straßen (REwS 21, Ausgabe 2021
(FGSV Nr. 539)
Empfehlungen für die landschaftspflegerische Ausführung im Straßenbau
(ELA), Ausgabe 2013 (FGSV-Nr.:2932)
Regel-Saatgut-Mischungen (RSM), jeweils aktuellste Fassung (FLL)
Empfehlungen für Begrünungen mit gebietseigenem Saatgut, Ausgabe 2014
(FLL)

5.5 Fachbereich Betrieb und Verkehr

RWB 2000 Richtlinien für die wegweisende Beschilderung außerhalb von
Autobahnen, Ausgabe 2000 Einführung des ARS 15/2024 "Richtlinien für die
wegweisende Beschilderung auf Autobahnen, Ausgabe 2023" des BMDV vom
19.06.2024Richtlinien für die wegweisende Beschilderung auf Autobahnen,
Ausgabe 2023
RTB 2008 Richtlinien für Touristische Beschilderung Ausgabe 2008
Richtlinien für Umleitungsbeschilderungen - RUB 2021
ARS 19/2021 - Richtlinien für Umleitungsbeschilderungen (RUB), Ausgabe
2021 mit Einführungsschreiben des TMIL vom 13.05.2022
ARS 02/2022 Grundsätze für die passiv sichere Aufstellung von
Verkehrszeichen mit Einführungsschreiben TMIL am 20.04.2022
TLP-VZ Technische Liefer- und Prüfbedingungen für vertikale
Verkehrszeichen, Ausgabe 2011
ZTV-VZ Zusätzliche Technische Vertragsbedingungen und Richtlinien für
vertikale Verkehrszeichen, Ausgabe 2011
IVZ-Norm 2007 Industrienorm für Aufstellvorrichtungen von
Verkehrszeichen nach DIN EN 12899-1/TL-VZ
DIN 1076 Ingenieurbauwerke im Zuge von Straßen und Wegen, Überwachung
und Prüfung,
DIN EN ISO 9000
DIN EN ISO 9001
DIN EN ISO 9004
DIN EN ISO 9011
DIN 50976
RAL-Gütezeichen
M LV - Merkblatt für die Wahl der lichttechnischen Leistungsklasse von
vertikalen Verkehrszeichen und Verkehrseinrichtungen
Bestimmungen des BMVBS über die Freigabe und die Kennzeichnung der zur
Verwendung auf Verkehrszeichen zugelassenen Reflexfolien

Markierung
RMS Richtlinien für die Markierung von Straßen Teil 1- Ausgabe 1993;
Teil 2- Ausgabe 1980
VFM-T (A) Verfahrensanordnung zur einheitlichen Anwendung und Umsetzung
von Fahrbahnmarkierungen im Freistaat Thüringen, Allgemeiner Teil
VTM-T (B) Verfahrensanordnung zur einheitlichen Anwendung und Umsetzung
von Fahrbahnmarkierungen im Freistaat Thüringen, Baulicher Teil
ZTV M Zusätzliche Technische Vertragsbedingungen und Richtlinien für
Markierungen auf Straßen, Ausgabe 2013
TL M 23 - Technische Lieferbedingungen für Markierungsmaterialien,
Ausgabe 2023, ARS 26/2003 mit Einführungsschreiben TMIL am 15.02.2024
TP M 2024  Technische Prüfbedingungen für Markierungssysteme, Ausgabe
2024, ARS 09/2024 mit Einführungsschreiben TMIL am 14.05.2024
Einführung des ARS 22/2024 "Zusätzliche Technische Vertragsbedingungen
und Richtlinien für Markierung auf Straßen (ZTV M 13)  Änderungen bei
der Anerkennung von Schulungsstellen" vom BMDV am 14.11.2024 durch das
TMIL am 28.11.2024
DIN EN 12802 Mustergleichheitsprüfungen
DIN EN 1423  Straßenmarkierungsmaterialien, Nachstreumittel
Markierungsperlen, Glasperlen, Griffigkeitsmittel und Nachstreugebinde
DIN EN 1424 Straßenmarkierungsmaterialien, Premixglasperlen
DIN EN 1436 Straßenmarkierungsmaterialien Anforderungen an Markierungen
auf Straßen
DIN EN 1790 Straßenmarkierungsmaterialien - Vorgefertigte Markierungen
DIN EN 1824 Straßenmarkierungsmaterialien, Feldprüfungen
DIN EN 1871 Straßenmarkierungsmaterialien  Markierungsfarben,
Kaltplastikmassen und Heißplastikmassen  Physikalische Eigenschaften
DIN EN 12802 Straßenmarkierungsmaterialien - Laborverfahren für die
Identifikation
DIN EN V 13 459-1 Straßenmarkierungsmaterialien, Qualitätskontrolle Teil
1: Probenahme an rückgestellter Produktion und Prüfung
DIN EN V 13 459-2 Straßenmarkierungsmaterialien, Qualitätskontrolle Teil
2: Anleitung für die Aufstellung von Qualitätsplänen für die Applikation
DIN EN V 13 459-3 Straßenmarkierungsmaterialien, Qualitätskontrolle Teil
3: Anforderungen in der Praxis
DIN EN 1463-1 Straßenmarkierungsmaterialien - Markierungsknöpfe - Teil
1: Anforderungen im Neuzustand
DIN EN 1463-2 Straßenmarkierungsmaterialien, retroreflektierende
Markierungsknöpfe, Teil 2: Feldprüfungen
DIN EN 13197 Straßenmarkierungsmaterialien - Verschleißsimulator
DIN 30710 Sicherheitskennzeichnung von Fahrzeugen und Geräten
Merkblatt für Agglomeratmarkierungen, Ausgabe 2020

## Stützwand Teilbauwerk (TBW) A + B
Datum: 13.03.26

### Abschnitt 00 TBW A+B Allgemeine Baukosten

#### Unterabschnitt 00.00 Baustelleneinrichtung

**00.00.0001 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Zuordnung: 99 101

**00.00.0002 Baustelle räumen Sämtl. LV-Abschn.**
StL-Nr. 21910111201
Baustelle von allen Geräten, Anlagen, Einrichtungen und
dgl. räumen. Benutzte Flächen und Wege entsprechend dem
ursprünglichen Zustand herrichten. Soweit nicht für
bestimmte Leistungen für das Räumen der Baustelle gesonderte Positionen im Leistungsverzeichnis enthalten
sind, gilt die Pauschale
für alle Leistungen sämtlicher Abschnitte des Leistungsverzeichnisses.
Menge: 1,000 Psch
Zuordnung: 99 101

**00.00.0003 Bauzaun aufstellen und entfernen Zaunhöhe 2,0 m*Stahlgitter-FT**
StL-Nr. 21910120733
Bauzaun nach Unterlagen des AG einschl. der erforderlichen Tore und Pfosten standsicher aufstellen, während
der Bauzeit vorhalten und unterhalten sowie nach Beendigung der Bauzeit entfernen. 70 v.H. des Preises werden nach Aufstellen, der Rest nach Entfernen des Bauzaunes vergütet.
Zaunhöhe = 2,00 m.
Zaun aus Stahlgitter-Fertigteilen.
Menge: 100,000 m
Zuordnung: 99 101

**00.00.0004 Bauzaun Beleuchtung**
Bauzaun beleuchten

Bauzaun während der Bauzeit beleuchten. In den
Einheitspreis sind die Kosten für sie Lieferung,
Vorhaltung, Auf- und Abbau sowie evtl. Umsetzung der
Beleuchtungsmittel und die anfallenden Energiekosten
einzurechnen. Tägliche Kontrolle der Funktionsfähigkeit
der Beleuchtung.
Menge: 100,000 m
Zuordnung: 99 101

#### Unterabschnitt 00.01 Verkehrssicherung

**00.01.0001 Verkehrsrechtliche Anordnungen**
Fristgemäße Beantragung der verkehrsrechtlichen
Anordnungen für die Errichtung der Verkehrssicherungen
der Arbeitsstelle und aller Umleitungsstrecken mit
Übernahme sämtlicher Kosten des Genehmigungsverfahrens
über den gesamten Zeitraum durch den AN.
Erstellung von Verkehrsführungs- und
Beschilderungsplänen durch den AN.
Die Beantragung hat über die gesamte Bauzeit unter
Beachtung der Festlegungen der Baubeschreibung und der
Maßgaben zum Bauablauf zu erfolgen.
Einzurechnen sind:
- alle anfallenden Gebühren der verkehrsrechtlichen
  Anordnungen,
- Aufstellen und Abstimmen von Beschilderungsplänen,
  ggf. Anpassen für angeordnete Änderungen,
- Koordinierungsarbeiten.
Menge: 1,000 Psch
Zuordnung: 49 105

**00.01.0002 Kennz./Absperren/Absichern Baust.**
Kennzeichnen, Absperren und Absichern der Baustelle für
gesamtes Bauwerk einschließlich dazugehöriger Gerüste
und Baustrassen/ Rampen nach den Vorschriften der StVO,
der ZTV-SA und den einschlägigen Unfallverhütungsvorschriften sowie nach örtlichen Erfordernissen, mit
den erforderlichen Verkehrs- und Hinweiszeichen,
Warneinrichtungen, Schutz- und Sicherheitseinrichtungen, sowie Beleuchtung der Absperrung bei
Dunkelheit.
Vorhalten, Umsetzen und Beleuchtung der hierfür
benötigen Geräte/Einrichtungen inkl. der Betriebskosten
für die gesamte Bauzeit.
Die gesamte Beleuchtung ist elektrisch mit Warnleuchten
zu betreiben.
Ersatz zerstörter und abhanden gekommener Teile der
Einrichtungen wird nicht gesondert vergütet.
Verkehrszeichen, -einrichtungen und Geräte werden vom
AN gestellt und vorgehalten.
Anordnung und Beschaffenheit der Beschilderung
entsprechend StVO.
Die Schilder sind nach vorheriger Abstimmung mit der
Straßenaufsichtsbehörde zu liefern und aufzustellen.
Erforderliche Umsetzungen der Einrichtungen zur
Sicherung bei Bauarbeiten werden nicht gesondert
vergütet.
Abbauen aller Kennzeichnungs-, Leit-, Sicherungs- und
Signaleinrichtungen.
Die Pauschale gilt für die gesamte Bauzeit.
Menge: 1,000 Psch
Zuordnung: 49 105

**00.01.0003 Verkehrsschild aufbauen u. abbauen Ronde,Dreie.Quad.*Größe 1 Typ RA1*Höhe 2,00 m**
StL-Nr. 221105203111003
Verkehrsschild aufbauen und abbauen. Vorhalten, Kontrolle, Wartung und Instandsetzung werden gesondert
vergütet. Aufstellvorrichtung nach statischen Erfordernissen. Vorübergehende Verkehrssicherungsmaßnahmen
durchführen. 70 v. H. des Preises werden nach Aufbau,
der Rest nach Abbau vergütet.
Verkehrsschild = Ronde, Dreieck, Quadrat.
Größe 1.
Retroreflektierend mit Folie Klasse RA1.
Aufstellhöhe über der Verkehrsfläche = 2,00 m.
Menge: 20,000 St
Zuordnung: 49 105

**00.01.0004 Absp.g.,Warneinr. aufb. u. abb. Schr.bake eins.*5 Strah.eins. rot Versorg. Wahl AN**
StL-Nr. 221105405010401
Absperrgerät oder Warneinrichtung betriebsfertig aufbauen und abbauen. Vorhalten, Kontrolle, Wartung, In-
standsetzung und Betreiben werden gesondert vergütet.
Vorübergehende Verkehrssicherungsmaßnahmen durchführen.
70 v. H. des Preises werden nach betriebsfertigem Aufbau, der Rest nach Abbau vergütet.
Schraffenbake Größe 1000 x 250 mm einseitig.
Mit 5 Richtstrahlern einseitig, rotes Dauerlicht, WL1.
Energieversorgung nach Wahl des AN.
Menge: 4,000 St
Zuordnung: 49 105

**00.01.0005 Absp.g.,Warneinr. aufb. u. abb. Pfeilbake doppels*Typ RA1 zweis.Dauerlicht*mit Tastleiste Versorg. Wahl AN**
StL-Nr. 221105405041211
Absperrgerät oder Warneinrichtung betriebsfertig aufbauen und abbauen. Vorhalten, Kontrolle, Wartung, In-
standsetzung und Betreiben werden gesondert vergütet.
Vorübergehende Verkehrssicherungsmaßnahmen durchführen.
70 v. H. des Preises werden nach betriebsfertigem Aufbau, der Rest nach Abbau vergütet.
Pfeilbake Größe 1000 x 250 mm doppelseitig.
Mit retroreflektierender Folie Klasse RA1.
Mit 1 Richtstrahler zweiseitig, gelbes Dauerlicht, WL2.
Mit Tastleiste.
Energieversorgung nach Wahl des AN.
Menge: 65,000 St
Zuordnung: 49 105

**00.01.0006 Transp. LSA f. Engst. aufb. u. abb. LSA Typ B*Verbind. Wahl AN Entf.ü.150bis200m*Versorg. Wahl AN**
StL-Nr. 221105505114109
Transportable Lichtsignalanlage (LSA) für Engstelle
einschließlich Energieversorgung aufbauen, in Betrieb
nehmen und abbauen. Vorhalten, Kontrolle, Wartung, In-
standsetzung und Betreiben werden gesondert vergütet.
Vorübergehende Verkehrssicherungsmaßnahmen durchführen.
70 v. H. des Preises werden nach betriebsfertigem Aufbau, der Rest nach Abbau vergütet.
LSA Typ B, Festzeitsteuerung.
Verbindung nach Wahl des AN.
Entfernung der Signalgeberstandorte über 150,00 m bis
200,00 m.
Energieversorgung nach Wahl des AN.
Verkehrstechnische Unterlage 'nach VAO'
Menge: 1,000 St
Zuordnung: 49 105

**00.01.0007 Transport. Lichtsignalanlage vorh. wie Vorposition**
Transportable Lichtsignalanlage (LSA) vorhalten, warten, instand setzen und betreiben. Vorübergehende Verkehrssicherungsmaßnahmen durchführen. Die Kontrolle
wird gesondert vergütet.
Transportable LSA wie in Vorposition beschrieben.
Menge: 190,000 d
Zuordnung: 49 105

**00.01.0008 Markierungsfläche reinigen**
StL-Nr. 22110531699
Fläche der Markierung reinigen.
Kehrgut aufnehmen und nach Wahl des AN verwerten.
Vorübergehende Verkehrssicherungsmaßnahmen durchführen.
Abgerechnet wird die zu markierende Fläche. Bei Pfeil,
Buchstabe, Ziffer, Verkehrsschild und Piktogramm ergibt
sich die Fläche aus dem kleinsten umschriebenen Rechteck.
Reinigung 'nach Wahl AN '
Menge: 5,000 m2
Zuordnung: 49 105

**00.01.0009 Quermarkierung Typ I herstellen Wartelinie mind. P 4*nicht grob. Decke Markierung entf.**
StL-Nr. 221105322290221
Quermarkierung Typ I als vorübergehende Markierung herstellen, warten und instand setzen. Vormarkieren.
Vorübergehende Verkehrssicherungsmaßnahmen durchführen.
Abgerechnet wird der markierte Strich.
Markierung = Wartelinie.
Markierungssystem aus 'Folie-, Gewebe- oder
Kunststoffträger
Farbe: verkehrsgelb (RAL 1023)'
Verkehrsklasse mindestens P 4.
Markierung auf nicht grobstrukturierter Asphaltdeckschicht.
Markierung entfernen. Abfall aufnehmen und nach Wahl
des AN verwerten.
Menge: 6,000 m
Zuordnung: 49 105

**00.01.0010 Quermarkierung Typ I herstellen Fußgängerfurt mind. P 4*nicht grob. Decke Markierung entf.**
StL-Nr. 221105322390221
Quermarkierung Typ I als vorübergehende Markierung herstellen, warten und instand setzen. Vormarkieren.
Vorübergehende Verkehrssicherungsmaßnahmen durchführen.
Abgerechnet wird der markierte Strich.
Markierung = Fußgängerfurt.
Markierungssystem aus 'Folie-, Gewebe- oder
Kunststoffträger
Farbe: verkehrsgelb (RAL 1023) '
Verkehrsklasse mindestens P 4.
Markierung auf nicht grobstrukturierter Asphaltdeckschicht.
Markierung entfernen. Abfall aufnehmen und nach Wahl
des AN verwerten.
Menge: 12,000 m
Zuordnung: 49 105

**00.01.0011 Kontrolle d. Verkehrss. an Arb.st. zwei bzw. einmal*schrift.Dokument**
StL-Nr. 22110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 190,000 d
Zuordnung: 49 105

#### Unterabschnitt 00.02 Baustellenumfahrung

*Hinweis*
entfällt

#### Unterabschnitt 00.03 TBW B Abbrucharbeiten

**00.03.0001 Fläche abräumen Aufwuchs*Wst. Verwert. AN S.Abr.Verwert.AN*übr.Räumg.Verw.AN**
StL-Nr. 22410600310000111
Fläche nach Unterlagen des AG abräumen.
Strauch- und Baumbestand sowie sonstiger Aufwuchs bis
zu 0,10 m Stammdurchmesser, 1,00 m über dem Erdboden
gemessen, einschließlich Wurzelwerk.
Wurzelstöcke nach Wahl des AN verwerten.
Schlagabraum nach Wahl des AN verwerten.
Übriges Räumgut nach Wahl des AN verwerten.
Menge: 1,000 Psch
Zuordnung: 106

**00.03.0002 Asphaltbefestigung trennen Anbauber. längs*schneiden Dicke ü. 18-24 cm**
StL-Nr. 2231130381105
Asphaltbefestigung geradlinig trennen.
im Anbaubereich längs zur Fahrbahnachse
Trennen durch Schneiden.
Dicke der Asphaltbefestigung über 18 bis 24 cm.
Menge: 60,000 m
Zuordnung: 113

**00.03.0003 Asphaltbefestigung aufnehmen*Dicke ü. 18-24 cm Tiefe ü. 20-30 cm*Aufbr.beseit.ges.**
StL-Nr. 22311302890503004
Asphaltbefestigung aufbrechen und aufnehmen.
Fläche 'Fahrbahn '
Dicke der Asphaltbefestigung über 18 cm bis 24 cm.
Gesamtaufbruchtiefe über 20 bis 30 cm.
Aufbruchgut beseitigen. Entsorgen wird gesondert
vergütet.
Menge: 30,000 m2
Zuordnung: 113

**00.03.0004 Asphaltbefestigung aufnehmen*Dicke ü. 6-12 cm Dicke ü. 5-10 cm*Tiefe bis 10 cm Aufbr.beseit.ges.**
StL-Nr. 22311302890311004
Asphaltbefestigung aufbrechen und aufnehmen.
Fläche 'Gehweg am Bauende '
Dicke der Asphaltbefestigung über 6 cm bis 12 cm.
Dicke der gebundenen Befestigung über 5 bis 10 cm.
Gesamtaufbruchtiefe bis 10 cm.
Aufbruchgut beseitigen. Entsorgen wird gesondert
vergütet.
Menge: 3,000 m2
Zuordnung: 113

**00.03.0005 N.gefährl. Abfall aus Abbruch ent.*Entsorgung AN Gebühr einrechn.*Nachweis Ulg. AG**
StL-Nr. 212102109911199
Nicht gefährlichen Abfall aus Abbruch laden, fördern
und entsorgen. Schadstoffbelastung nach Unterlagen des
AG.
Abfall 'Abfallschlüssel = 17 03 02.
RuVA-StB 01 Kat. = A.'
Entsorgung nach Wahl des AN.
Gebühren der Abfallentsorgung sind einzurechnen.
Nachweis nach Unterlagen des AG führen.
Abgerechnet 'wird nach Abtragsprofil
Verbleibsdokumentation nach Unterlagen des AG
führen. Dokumentation und Wiegenachweise nach
Abschluss dem AG elektronisch und in Papierform
übergeben.'
Menge: 7,000 m3
Zuordnung: 102

**00.03.0006 Schicht ohne Bindemittel aufnehmen SfM*nat. Gesteinsk. Bstoff entsorgen**
StL-Nr. 222112005199105
Schicht ohne Bindemittel aufnehmen. Erschwernisse
durch Einbauten werden gesondert vergütet.
Schicht aus frostunempfindlichem Baustoff oder Baustoffgemisch.
Dicke 'bis 30 cm '
Fläche 'Fahrbahn vor Bord'
Baustoffgemisch aus natürlichen Gesteinskörnungen
nach Unterlagen des AG.
Baustoff entsorgen. Schadstoffbelastung des Baustoffs
nach Unterlagen des AG. Entsorgen wird gesondert
vergütet.
Menge: 30,000 m2
Zuordnung: 112

**00.03.0007 N.gefährl. Abfall aus Abbruch ent.*Entsorgung AN Gebühr einrechn.*Nachweis Ulg. AG**
StL-Nr. 212102109911199
Nicht gefährlichen Abfall aus Abbruch laden, fördern
und entsorgen. Schadstoffbelastung nach Unterlagen des
AG.
Abfall 'Bodenaushub als Boden und Steine
Abfallschlüssel = 17 05 04.'
Entsorgung nach Wahl des AN.
Gebühren der Abfallentsorgung sind einzurechnen.
Nachweis nach Unterlagen des AG führen.
Abgerechnet 'wird nach Abtragsprofil
Verbleibsdokumentation nach Unterlagen des AG
führen. Dokumentation und Wiegenachweise nach
Abschluss dem AG elektronisch und in Papierform
übergeben.'
Menge: 10,000 m3
Zuordnung: 102

**00.03.0008 Geländer abbauen Stützwand*Stahl*H = 1000 mm Pfosten ausbauen**
StL-Nr. 2241213032113
Geländer nach Unterlagen des AG abbauen und nach Wahl
des AN verwerten.
Abrechnung nach Länge des Handlaufs zwischen den
Achsen der Endpfosten bzw. Endstäbe.
Geländer für Stützwand.
Baustoff = Stahl.
Höhe des Geländers 1000 mm.
Pfosten ausbauen.
Menge: 56,000 m
Zuordnung: 121

**00.03.0009 Bordstein aufnehmen. Hochbord Beton*Fund. ü. 10-20 cm**
StL-Nr. 223115031120900
Bordstein aufnehmen.
Bordstein = Hoch- und Rundbordstein aus Beton, Breite
bis 18 cm, Höhe bis 30 cm.
Fundament aus Beton, über 10 bis 20 cm dick, aufbrechen.
Aufbruchgut 'Sämtliche Steine und übriges Aufbruchgut
nach Wahl des AN verwerten. Entsorgen wird gesondert
vergütet.'
Menge: 60,000 m
Zuordnung: 115

**00.03.0010 Plattenbelag aus Beton aufnehmen 5 cm dick*ungeb. Fugenmat. ungeb. Bettung*n. Unterlagen AG**
StL-Nr. 223115021211400
Plattenbelag mit Platten aus Beton aufnehmen. Aufnehmen
der Tragschicht wird gesondert vergütet.
Platte ca. 5 cm dick.
Mit Fugenfüllung aus ungebundenem Fugenmaterial.
Bettung aus ungebundenem Bettungsmaterial.
Platten und übriges Aufbruchgut nach Unterlagen des AG
fördern und beseitigen. Entsorgen wird gesondert
vergütet.
Menge: 70,000 m2
Zuordnung: 115

**00.03.0011 Beton abbrechen*Ger.bewehrt.Beton C12/15 bis C20/25*O.Erschütterung Entsorgung ges.**
StL-Nr. 222118013922203
Beton nach Unterlagen des AG abbrechen.
Bauteil 'Gesimskopf Stützwand,
Abbruch bis Abbruchfuge '
Material = Beton, mit geringer Bewehrung.
Druckfestigkeitsklasse über C12/15 bis C20/25.
Abbruch ohne Erschütterungen.
Abbruchgut entsorgen. Entsorgung wird gesondert
vergütet.
Menge: 7,000 m3
Zuordnung: 118

**00.03.0012 N.gefährl. Abfall aus Abbruch ent.*Entsorgung AN Gebühr einrechn.*Nachweis Ulg. AG**
StL-Nr. 212102109911199
Nicht gefährlichen Abfall aus Abbruch laden, fördern
und entsorgen. Schadstoffbelastung nach Unterlagen des
AG.
Abfall 'Beton.
Abfallschlüssel = 17 01 01.
Aufwendungen für Separieren in EP einrechnen. '
Entsorgung nach Wahl des AN.
Gebühren der Abfallentsorgung sind einzurechnen.
Nachweis nach Unterlagen des AG führen.
Abgerechnet 'wird nach Aufmaß auf dem Fahrzeug.
Verbleibsdokumentation nach Unterlagen des AG
führen. Dokumentation und Wiegenachweise nach
Abschluss dem AG elektronisch und in Papierform
übergeben.'
Menge: 15,000 m3
Zuordnung: 102

**00.03.0013 Schicht ohne Bindemittel aufnehmen SfM*Dicke ü.20-30cm*Mat.kl. BM-F3. Bstoff entsorgen**
StL-Nr. 224112006159605
Schicht ohne Bindemittel aufnehmen.
Schicht aus frostunempfindlichem Baustoff oder Baustoffgemisch.
Dicke über 20 bis 30 cm.
Fläche 'Gehweg unter Plattenbelag Bauwerk,
Gehweg unter Betonpflaster Anlieger '
Materialklasse nach EBV = BM-F3.
Baustoffgemisch entsorgen. Schadstoffbelastung des Baustoffgemisches nach Unterlagen des AG. Entsorgen wird
gesondert
vergütet.
Menge: 80,000 m2
Zuordnung: 112

**00.03.0014 N.gefährl. Abfall aus Abbruch ent.*Entsorgung AN Gebühr einrechn.*Nachweis Ulg. AG**
StL-Nr. 212102109911199
Nicht gefährlichen Abfall aus Abbruch laden, fördern
und entsorgen. Schadstoffbelastung nach Unterlagen des
AG.
Abfall 'Bodenaushub als Boden und Steine
Abfallschlüssel = 17 05 04.'
Entsorgung nach Wahl des AN.
Gebühren der Abfallentsorgung sind einzurechnen.
Nachweis nach Unterlagen des AG führen.
Abgerechnet 'wird nach Abtragsprofil
Verbleibsdokumentation nach Unterlagen des AG
führen. Dokumentation und Wiegenachweise nach
Abschluss dem AG elektronisch und in Papierform
übergeben.'
Menge: 20,000 m3
Zuordnung: 102

**00.03.0015 Bauliche Anlage abbauen, umsetzen,**
Bauliche Anlage abbauen, umsetzen, einschließlich aller
konstruktiven Bestandteile (Türen, Dach, Befestigungen
und Verankerungen).
Bauliche Anlage: Hundezwinger
Umsetzen an den neuen Standort einschließlich Transport
innerhalb des Baufeldes.
Wiederaufbau in gleicher Geometrie und Funktionsweise,
inklusive Ausrichten, Befestigen und Herstellen der
erforderlichen Verankerungen.
Alle Nebenleistungen, Hilfsmittel, Geräte,
Befestigungsmaterialien und Entsorgung nicht
wiederverwendbarer Teile sind in der Position
enthalten.
Menge: 1,000 St
Zuordnung: 106

**00.03.0016 Erschwerniszuschlag vorh. Bauwerke**
Erschwerniszuschlag zur Sicherung des bestehenden
unterirdischen Gewölbebauwerks und Schächte während der
Herstellung und dem Überfahren der temporären
Umfahrung.
Sicherung nach Wahl des AN.
Einbau von Stahlplatten zur Lastverteilung auf dem
vorhandenen Bauwerken, Verlegen und Aufnehmen zur
flächigen Lastverteilung nach statisch konstruktiven
Erfordenissen.
Menge: 16,000 m2

**00.03.0017 Tür/Tor aufnehmen Maschendrahtzaun*Höhe>1,60-2,10m Br.>2,00m b.4,00m*Pfosten in Beton**
StL-Nr. 21112810332220099
Tür/Tor, mit beidseitigen Pfosten, einschließlich der
erforderlichen Erdarbeiten, aufnehmen.
Maschendrahtzaun.
Höhe größer 1,60 m bis 2,10 m.
Breite größer 2,00 m bis 4,00 m.
Pfosten in Beton.
Material 'abbauen, während der Bauzeit einlagern und
nach Abschluss der Baumaßnahme wieder montieren.
Übriges Material der Verwertung nach Wahl des AN
zuführen'
Menge: 1,000 St
Zuordnung: 128

**00.03.0018 Zaun aufnehmen Maschendrahtzaun*Höhe 1,50-2,00 m Pfosten Stahl*Abstand2,00-3,00m Pfosten in Boden**
StL-Nr. 21112810133221009
Zaun aufnehmen, einschließlich Verstrebungen.
Maschendrahtzaun.
Zaunhöhe über 1,50 bis 2,00 m.
Pfosten aus Stahl.
Pfostenabstand über 2,00 bis 3,00 m.
Pfosten in Boden.
Material 'abbauen, während der Bauzeit einlagern und
nach Abschluss der Baumaßnahme wieder montieren.
Übriges Material der Verwertung nach Wahl des AN
zuführen '
Menge: 6,000 m
Zuordnung: 128

**00.03.0019 Tor,zweiflügel.,f.St.gitterz.herst. H.1,63,Pf.L 2,35m*B.3,00,Fu50x50x80 Ra.Profil 60x40x2*Doppelstabmatte*Drück.dre.3Schlüs Aushub verwerten**
StL-Nr. 22112823341119402
Tor, zweiflügelig, für Stahlgitterzaun, einschließlich
der erforderlichen Erdarbeiten herstellen. Tor mit
Feststeller für den geöffneten Zustand. Für den geschlossenen Zustand Auflaufbock mit Feststellriegel der
bei geschlossenem Tor nicht geöffnet werden kann.
Stahlteile feuerverzinkt. Zubehör- und Verbindungsteile
aus nichtrostendem Stahl mind. der Stahlsorte A2. Zaunanschluss herstellen.
Torhöhe = 1,63 m, Pfostenlänge = 2,35 m.
Torbreite = 3,00 m, beidseitig Pfosten aus Stahl,
100x100x4 mm, regensicher abgedeckt. Betonfundamente C
12/15, 50x50x80 cm.
Stahlrahmen, 60x40x2 mm.
Rahmenfüllung Doppelstabmatte aus Drahtstäben. Senkrechte Drähte 6 mm, zwei waagerechte Drähte 6 mm, Ma-
schenweite 50x200 mm.
Pfosten und Rahmen 'Farbe nach Wahl des AG'
Drückergarnitur drehbar, mit Zylinderschloss und 3
Schlüsseln.
Bodenklasse 3 bis 5, Überschüssiges Aushubmaterial nach
Wahl des AN verwerten.
Menge: 1,000 St
Zuordnung: 128

**00.03.0020 Stahlgitterzaun herstellen Zaunhöhe 1,63 m*Pf.St. 60x40x2mm Pf.L2,2m Fu.30x80 Doppelstabmatte*Ob.Abschl. glatt*Aushub verwerten**
StL-Nr. 22112821941491192
Stahlgitterzaun einschließlich der erforderlichen Erdarbeiten herstellen. Stahlteile feuerverzinkt. Verbindungsteile aus nichtrostendem Stahl mind. Stahlsorte
A2. Eck- und Endausbildung werden gesondert vergütet.
Zaunhöhe = 1,63 m.
Pfosten aus Stahl, regensicher abgedeckt, Abmessung
60x40x2 mm.
Pfostenlänge = 2,20 m. Betonfundament C12/15, Durchmesser = 30 cm, Tiefe = 80 cm, bis 5 cm unter Oberkante
Gelände.
Feldlänge '2,00m '
Doppelstabmatte aus Drahtstäben. Senkrechte Drähte 6
mm, zwei waagerechte Drähte 6 mm, Maschenweite 50x200
mm.
Oberer Abschluss glatt.
Pulverbeschichtung 'nach Wahl des AG'
Bodenklasse 3 bis 5, Überschüssiges Aushubmaterial nach
Wahl des AN verwerten.
Menge: 6,000 m
Zuordnung: 128

**00.03.0021 Endausbild.f.St.gitterz.herst.(Zul)**
StL-Nr. 221128225
Endausbildung für Stahlgitterzaun fachgerecht herstellen. Matten eventuell kürzen und anpassen. Korrosionsschutz an den Schnittstellen herstellen.
Menge: 4,000 St
Zuordnung: 128

**00.03.0022 Höhenvers.f.St.gitterz.herst.(Zul)**
StL-Nr. 22112822799
Höhenversatz für Stahlgitterzaun fachgerecht herstellen. Verlängerten Pfosten setzen. Matte anpassen. Korrosionsschutz an Schnittstellen herstellen. Vergütet
wird der Mehraufwand gegenüber dem durchgehenden Zaun.
Höhenversatz '40cm'
Menge: 3,000 St
Zuordnung: 128

#### Unterabschnitt 00.04 TBW A Abbrucharbeiten

**00.04.0001 Fläche abräumen Aufwuchs*Wst. Verwert. AN S.Abr.Verwert.AN*übr.Räumg.Verw.AN**
StL-Nr. 22410600310000111
Fläche nach Unterlagen des AG abräumen.
Strauch- und Baumbestand sowie sonstiger Aufwuchs bis
zu 0,10 m Stammdurchmesser, 1,00 m über dem Erdboden
gemessen, einschließlich Wurzelwerk.
Wurzelstöcke nach Wahl des AN verwerten.
Schlagabraum nach Wahl des AN verwerten.
Übriges Räumgut nach Wahl des AN verwerten.
Menge: 1,000 Psch
Zuordnung: 106

**00.04.0002 Geländer abbauen Stützwand*Aluminium H = 1000 mm*Pfosten ausbauen**
StL-Nr. 2241213032213
Geländer nach Unterlagen des AG abbauen und nach Wahl
des AN verwerten.
Abrechnung nach Länge des Handlaufs zwischen den
Achsen der Endpfosten bzw. Endstäbe.
Geländer für Stützwand.
Baustoff = Aluminium.
Höhe des Geländers 1000 mm.
Pfosten ausbauen.
Menge: 90,000 m
Zuordnung: 121

**00.04.0003 Fugenfüllung entfernen Stützwand*Kunststoff Flanke Beton*Breite 15-20 mm Tiefe 30-40 mm*Verwerten Nachw.**
StL-Nr. 22412301661134002
Fugenfüllung entfernen. Fugenflanken für Neuverfüllung
vorbereiten.
Fuge in Stützwand.
Fugenfüllung = Kunststoff.
Fugenflanken = Beton.
Fugenbreite über 15 bis 20 mm.
Fülltiefe über 30 bis 40 mm.
Ausgebaute Stoffe nach Wahl des AN verwerten. Für nicht
gefährlichen Abfall Nachweis nach Unterlagen des AG
führen.
Menge: 15,000 m
Zuordnung: 123

**00.04.0004 Fläche abräumen Aufwuchs*Wst. Verwert. AN S.Abr.Verwert.AN*übr.Räumg.Verw.AN**
StL-Nr. 22410600310000111
Fläche nach Unterlagen des AG abräumen.
Strauch- und Baumbestand sowie sonstiger Aufwuchs bis
zu 0,10 m Stammdurchmesser, 1,00 m über dem Erdboden
gemessen, einschließlich Wurzelwerk.
Wurzelstöcke nach Wahl des AN verwerten.
Schlagabraum nach Wahl des AN verwerten.
Übriges Räumgut nach Wahl des AN verwerten.
Menge: 1,000 Psch
Zuordnung: 106

#### Unterabschnitt 00.05 Straßenbauarbeiten

**00.05.0001 Unterlage profilieren SfM*EV2 mind.45*Unebenh. max.2 cm**
StL-Nr. 2241120201101
Unterlage für Schicht ohne Bindemittel auf Sollhöhe
nach Unterlagen des AG profilieren und verdichten.
Liefern von Baustoff bzw. Entfernen von überschüssigem Baustoff wird gesondert vergütet.
Unterlage = Schicht aus frostunempfindlichem Baustoff
oder Baustoffgemisch.
Verformungsmodul der profilierten Unterlage mindestens 45 MPa.
Unebenheit innerhalb einer 4,00 m langen Messstrecke
höchstens 2 cm in Längs- und Querrichtung.
Menge: 30,000 m2
Zuordnung: 112

**00.05.0002 Frostschutzschicht herstellen*0/45 URA n. Unterl. AG*DPr min. 100 v.H. Dicke Unterl. AG*Abrechng. Auftrag**
StL-Nr. 22690011090312101
Frostschutzschicht aus Baustoffgemisch für Frostschutzschichten herstellen. Gesteinsspezifische Anforderungen
gem. TL Gestein-StB und zugeh. Einführungsschreiben.
Erschwernisse durch Einbauten, Schächte und
Straßenabläufe werden gesondert vergütet.
In Verkehrsflächen 'Baugrubenbereich Fahrbahn '
Baustoffgemisch 0/45.
Umweltrelevante Anforderungen beim Einsatz von
Baustoffgemischen nach Unterlagen des AG.
Verdichtungsgrad DPr mindestens 100 v.H.
Einbaudicke nach Unterlagen des AG.
Abgerechnet wird nach Auftragsprofilen.
Menge: 10,000 m3
Zuordnung: 900

**00.05.0003 Asphalttragschicht AC 22 T N herst. Bk0,3 - Bk1,8*[70/100//50/80VL] Menge 350 kg/m2**
StL-Nr. 226900249118000
Asphalttragschicht aus Asphalttragschichtmischgut
AC 22 T N herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind.
In Verkehrsflächen der Belastungsklassen Bk0,3 bis
Bk1,8.
Bindemittel = [70/100 // 50/80 VL] resultierend.
Einbaumenge 350 kg/m2.
Menge: 30,000 m2
Zuordnung: 900

**00.05.0004 Bitumenemulsion aufsprühen Bk1,8-Bk0,3 C40B5-S*Menge 350 g/m2 vor A.deckschicht**
StL-Nr. 223113063290243
Bitumenemulsion zur Herstellung des Schichtenverbundes
aufsprühen.
Auf Verkehrsflächen der Belastungsklassen Bk1,8 bis
Bk0,3.
Unterlage 'Asphaltbefestigung, frisch '
Bindemittel = C40B5-S.
Bindemittelmenge = 350 g/m2.
Vor Einbau Asphaltdeckschicht.
Menge: 30,000 m2
Zuordnung: 113

**00.05.0005 Asphaltbeton AC 11 D S herstellen*Menge 100 kg/m2 [50/70//50/80VL]*FrosteinwZone II**
StL-Nr. 226900406923100
Asphaltdeckschicht aus Asphaltbeton AC 11 D S
herstellen. Gesteinsspezifische Anforderungen
gemäß TL Gestein-StB und zugeh. Einführungsschreiben.
Anlieferung des Mischgutes in thermoisolierten
Transportbehältern.
Erhöhte Anforderungen:
- Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  'Probenvorbereitung Affinitätsuntersuchung bei Einsatz von Kalkhydrat' beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 5,0 Vol.-vH am Bohrkern.
- Bei Zugabe von Asphaltgranulat und Verwendung von PmB
  ist ein PmB mit erhöhtem Elastomeranteil (PmB RC)
  einzusetzen; in der Erstprüfung Nachweis der
  elastischen Rückstellung am resultierenden
  Bindemittel gemäß TL Bitumen-StB bzw. TL VBit-StB.
- Weitere Anforderungen nach Unterlagen des AG.
In Verkehrsflächen 'Bk 0,3'
Einbaumenge 100 kg/m2.
Bindemittel = [50/70 // 50/80 VL].
Frosteinwirkungszone II.
Menge: 30,000 m2
Zuordnung: 900

**00.05.0006 Abstumpfungsmaßnahme durchführen LFK 1/3*Gestein wie Decke Menge 1 kg/m2**
StL-Nr. 2231139521110
Abstumpfungsmaßnahme zur Erhöhung der Anfangsgriffigkeit durch gleichmäßiges Aufbringen und Einwalzen von
Abstreukörnung durchführen. Nicht gebundene Abstreukörnung aufnehmen und nach Wahl des AN verwerten.
Abstreukörnung = Lieferkörnung 1/3.
Aus Gestein wie grobe Gesteinskörnung in Asphaltdeckschicht.
Abstreumenge = 1 kg/m2.
Menge: 30,000 m2
Zuordnung: 113

**00.05.0007 Naht oder Anschluss zur Fuge aufw. Längsnaht/-anschl*über 20-100 m Tiefe 40 mm*Breite 20 mm schneiden**
StL-Nr. 223113937126401
Naht oder Anschluss ohne Fugenspalt in Asphaltdeckschicht zur Fuge aufweiten und säubern. Anfallende Ausbaustoffe nach Wahl des AN verwerten.
Längsnaht, Längsanschluss.
Einzellängen über 20,00 m bis 100,00 m.
Fugenspalttiefe = 40 mm.
Fugenspaltbreite = 20 mm.
Aufweiten durch Schneiden.
Menge: 60,000 m
Zuordnung: 113

**00.05.0008 Fuge ausräumen und säubern Bord-Randfuge*Deckschicht über 20-100 m*Breite mind. 20mm Tiefe 40 mm**
StL-Nr. 223113927412506
Bestehende Fuge ausräumen und Fugenspalt säubern. Ausbaustoffe nach Wahl des AN verwerten.
Randfuge vor Borden.
In der Asphaltdeckschicht.
Einzellängen über 20,00 m bis 100,00 m.
Fugenspaltbreite mindestens 20 mm.
Fugenspalttiefe = 40 mm.
Menge: 150,000 m
Zuordnung: 113

**00.05.0009 Fugenfüllung herstellen Längsfuge*Deckschicht über 20-100 m*Tiefe 40 mm Breite 20 mm*Fugenmasse N2**
StL-Nr. 22311394211264001
Fugenfüllung herstellen.
Längsfuge.
In der Asphaltdeckschicht.
Einzellängen über 20,00 m bis 100,00 m.
Fugenspalttiefe = 40 mm.
Fugenspaltbreite = 20 mm.
Mit heiß verarbeitbarer Fugenmasse Typ N2, einschließlich zugehörigem und zuvor aufgetragenem Voranstrichmittel.
Menge: 116,000 m
Zuordnung: 113

**00.05.0010 Anschluss a. Fuge m. Fugenm. herst. Bord-Randfuge*Deckschicht Tiefe 40 mm*Breite 20 mm Fugenmasse N2**
StL-Nr. 22311391241064001
Anschluss als Fuge mit Fugenmasse herstellen.
Randfuge vor Borden.
In der Asphaltdeckschicht ausbilden.
Fugenspalttiefe = 40 mm.
Fugenspaltbreite = 20 mm.
Mit heiß verarbeitbarer Fugenmasse Typ N2, einschließlich zugehörigem und zuvor aufgetragenem Voranstrichmittel.
Menge: 90,000 m
Zuordnung: 113

#### Unterabschnitt 00.06 TBW B Nebenkosten

**00.06.0001 Standsicherheitsnachweis aufstellen**
StL-Nr. 21910160509
Standsicherheitsnachweis aufstellen.
Standsicherheitsnachweis 'für Bauwerk ohne Baubehelfe
Standsicherheitsnachweis einschl. MLC-Einstufung -ohne
Baubehelfe- entspr. "Forschung, Straßenbau und
Straßenverkehrstechnik "Heft 504" Anforderungen an den
Inhalt,  den Umfang und die Form"  aufstellen und vor
der Ausführung dem AG zur Prüfung vorlegen.
Ggf. erforderliche örtliche Aufnahmen sowie das
normgerechte Schreiben für Mikro-Archivierung werden
nicht gesondert vergütet.
Nachweis für das Bauwerk in 3-facher Ausfertigung.
Kurzfassung der EDV-Ausdrucke für Mikro-Archivierung
herstellen und 1-fach vorlegen. Die Kurzfassung enthält

alle wesentlichen Ausdrucke gemäß ZTV-ING, Teil 1,
Abschnitt 2 einschl. Programmbeschreibung zur
Reproduktion der Berechnung. Bemessung nach DIN-EN
1991-2/NA unter gleichzeitiger Berücksichtigung der
Bemessungsanforderungen nach STANAG 2021, MLC
50/50-100.
Die pausfähigen Orginale gehen in das
Eigentum des Auftraggebers über.'
Menge: 1,000 Psch
Zuordnung: 101

**00.06.0002 Ausführungszeichnungen herstellen**
StL-Nr. 21910161009
Ausführungszeichnungen herstellen.
Ausführungszeichnungen ' für Bauwerk ohne Baubehelfe,
gemäß ZTV-ING, Teil 1, Abschnitt 2 anfertigen und vor
Ausführung dem Auftraggeber zur Prüfung vorlegen.
Ggf. erforderliche örtliche Aufnahmen sowie das
normgerechte Zeichnen für die Mikro-Archivierung werden
nicht gesondert vergütet.
Korrekturen und Änderungen vornehmen.
Ausführungszeichnungen 5-fach liefern. Übergabe auch
auf Datenträger, für übergebene Datenträger erfolgt
keine gesonderte Vergütung.
Die zu erstellenden Pläne bzw. Zeichnungen sind in der
Formatgröße DIN A, mit einer maximalen Größe von 841mm
x 1189mm, zu übergeben.
Mögliche Übergrößen sind nicht zulässig und sind ggf.
auf zwei Pläne / Zeichnungen entsprechend der
Formatgröße DIN A aufzuteilen.'
Menge: 1,000 Psch
Zuordnung: 101

**00.06.0003 Standsicherheitsnachweis aufstellen**
StL-Nr. 21910160509
Standsicherheitsnachweis aufstellen.
Standsicherheitsnachweis '- für alle Baubehelfe -
entsprechend
"Forschung Straßenbau und Straßenverkehrstechnik" Heft
504/1987 Anforderungen an den Inhalt, den Umfang und
díe Form" aufstellen und vor der Ausführung dem
Auftraggeber vorlegen.
Gegebenenfalls erforderliche örtliche Aufnahmen sowíe
das normgerechte Schreiben für díe Mikro-Archivierung
werden nicht gesondert vergütet.
Standsicherheitsnachweís fur díe Baubehelfe anfertigen
und 4 Wochen vor Ausführung dem AG von einem
__üf__g____u_ geprüft vorlegen.
Die Prüfung und Abnahme der Baubehelfe erfolgt durch
einen anerkannten Prüfingenieur im Auftrag und auf
Rechnung des AN und ist in den EP einzukalkulieren.
Kurzfassung der EDV-Ausdrucke für Mikro-Archivierung
herstellen und 1-fach vorlegen.
Die Kurzfassu_g e_thält alle wesentIichen Ausdrucke
gemäß
ZTV-ING, Teil 1, Abschnitt 2 einschl.
Programmbeschreibung zur
Reproduktion der Berechnung.'
Menge: 1,000 Psch
Zuordnung: 101

**00.06.0004 Ausführungszeichnungen herstellen**
StL-Nr. 21910161009
Ausführungszeichnungen herstellen.
Ausführungszeichnungen '- für Baubehelfe gemäß ZTV-ING,
Tei1 1, Absch_itt 2, anfertigen und vor  Ausführung dem
Auftraggeber zur Prüfung vorlegen.
Gegebenenfalls erforderliche örtliche Aufnahmen sowie
das normgerechte Zeichnen fur die Mikro-Archivierung
werden nicht gesondert vergütet.
Korrekturen und  Änderungen vornehmen.
Ausführungszeichnunge_ für die Baubehelfe anfertigen
und 4 Wochen vor Ausführung dem AG von einem
Prüfingenieur geprüft vorlegen.
Die Prüfung und Abnahme der Baubehelfe erfolgt durch
einen anerkannten Prüfingenieur im Auftrag und auf
Rechnung des AN und ist  in den EP einzukalkulieren.
Übergabe auch auf Dafenträger; fur ubergebene
Datenträger erfolgt keine gesonderte Vergütung.'
Menge: 1,000 Psch
Zuordnung: 101

**00.06.0005 Bestandunterlagen liefern**
StL-Nr. 21910161500900000
Bestandsunterlagen liefern, bestehend aus
Bestandsübersichtszeichnungen 'gem. ZTV-ING, Teil 1,
Abschn. 2 Pkt. 4.2, für jedes Teilbauwerk anfertigen
und liefern, unter Einbeziehung unmittelbar
angrenzender Bauwerke und Einrichtungen sowie der
Bauwerksausstattung und vorhandener Leitungen.
Unterlagen dem AG wie folgt übergeben:
3x Papíerform (gefaltet mít Heftstreifen) als Ausdruck
aus dem CAD-System und auf Datenträger:
1x digital aIs DXF- und DWG-Datei (ACAD 2000),
1x digital aIs PDF-Datei.
Die Übergabe der durch den AG geprüften und
bestätigten Unterlagen hat spätestens mit der
Vorlage der Schlussrechnung zu erfolgen.
Ubergabe im neuen amtlichen Vermessungssytem
ETRS89/UTM.'
Menge: 1,000 Psch
Zuordnung: 101

**00.06.0006 Bestandunterlagen liefern**
StL-Nr. 21910161509000000
Bestandsunterlagen liefern, bestehend aus
Ausführungszeichnungen 'die entsprechend dem Prüf- und
Genehmigungsverfahren und der Bauausführung berichtigt
wurden,
gem. ZTV-ING, Teil 1, Abschn. 2 Pkt. 4.1 Abs (2), für
jedes Teilbauwerk anfertigen und liefern.
Lieferung der Unterlagen an den AG in Papierform als
Ausdruck aus dem CAD-System
- Bewehrungspläne 3-fach, sonstige Pläne 1-fach, alle
Unterlagen gem. ZTV-ING, Teil 1, Abschn. 2 Pkt. 4.1
Abs. (3),
außer Bauwerksbuch und Bestandsübersichtszeichnung
auf Datenträger:
- 1x digital aIs DXF- und DWG-Datei (ACAD 2000),
 1x digital aIs PDF-Datei.
Die Übergabe der durch den AG geprüften und
bestätigten Unterlagen hat spätestens mit der
Vorlage der Schlussrechnung zu erfolgen.
Ubergabe im neuen amtlichen Vermessungssytem
ETRS89/UTM. '
Menge: 1,000 Psch
Zuordnung: 101

**00.06.0007 BW-Buch erstell.**
Bauwerksdaten mit einem Erfassungsprogramm auf der
Datenbasis der ASB-ING gem. ARS  22/2013 nach Übernahme
 der vom AG bereit gestellten Grunddaten erfassen.
Mit Beginn der Baumaßnahme sind die Bauwerksdaten für
jedes Teilbauwerk unter Verwendung des vom AG
bereitgestellten Grunddatensatzes mit den Daten der
Ausführungsplanung zu ergänzen und entsprechend dem
Baufortschritt fortzuschreiben bzw. zu aktualisieren.
Zuordnung von Instandsetzungskosten aus dem
Leistungsverzeichnis auf Basis Schlussrechnung zu der
Baukostenerfassung nach Art der Maßnahme gem.
Gliederungskatalog in SIB-Bauwerke unter Beachtung
der Hinweise unter Pkt. 3.8. des "Handbuch der
Bauwerksdokumentation"
Lieferung des Nachweises der Zuordnung in Listenform
und als Datei (doc, xls, pdf).
Digitalisierte Bilder, maximal 4 Stück (Seitenansicht,
Draufsicht in/gegen Stationierungsrichtung, Untersicht)
des fertig gestellten  Bauwerkes, Pläne und Dokumente
sind in das Bauwerksbuch einzubinden.
Zur 1. Hauptprüfung vor VOB-Abnahme ist das
Bauwerksbuch als VORAB-Lieferung im zeitnahen
Bearbeitungsstand als s/w - Ausdruck und digital im
Übergabeformat der ASB auf Datenträger (CD) zu
übergeben.
Vor der endgültigen Übergabe der Daten und des
Bauwerksbuches an den AG erfolgt, nach Abschluss der
Baumaßnahme und Bestätigung der Richtigkeit der Angaben
des Bauwerksbuches durch den bauüberwachenden Ingenieur
des AG, die Übergabe eines s/w-Ausdruckes des
Bauwerksbuches sowie der Daten im Übergabeformat der
ASB (auf Datenträger-CD) an die vom AG zu benennende
Stelle der Qualitätssicherung.
Die endgültige Übergabe des Bauwerksbuches
(Farbausdruck 1-fach) und der Daten entsprechend
Datenstruktur der ASB auf  einem eindeutig
beschrifteten Datenträger (CD), erfolgt nach
Einarbeitung der durch die qualitätssichernde Stelle
gemachten Korrekturhinweise, gemeinsam mit dem letzten
Prüfexemplar.
Menge: 1,000 Psch
Zuordnung: 101

**00.06.0008 Mehrausfertigung Bauwerksbuch**
Für je eine Mehrausfertigung des Bauwerksbuches
(Farbdruck) gemäß vorhergehender OZ.
(EP gilt unabhängig der Stückzahl bis 5 Stck.)
Menge: 1,000 Psch
Zuordnung: 101

**00.06.0009 Abfallliste f. nicht gefährl. Abf. f.ges.LeistgsVerz**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch
Zuordnung: 900

#### Unterabschnitt 00.07 TBW A Nebenkosten

**00.07.0001 Ausführungszeichnungen herstellen Bauwerk**
StL-Nr. 21910161019
Ausführungszeichnungen herstellen.
Ausführungszeichnungen für Bauwerk.
Ausführungszeichnungen 'für Bauwerk ohne Baubehelfe,
gemäß ZTV-ING, Teil 1, Abschnitt 2 anfertigen und vor
Ausführung dem Auftraggeber zur Prüfung vorlegen.
Ggf. erforderliche örtliche Aufnahmen sowie das
normgerechte Zeichnen für die Mikro-Archivierung werden
nicht gesondert vergütet.
Korrekturen und Änderungen vornehmen.
Ausführungszeichnungen 5-fach liefern. Übergabe auch
auf Datenträger, für übergebene Datenträger erfolgt
keine gesonderte Vergütung.
Die zu erstellenden Pläne bzw. Zeichnungen sind in der
Formatgröße DIN A, mit einer maximalen Größe von 841mm
x 1189mm, zu übergeben.
Mögliche Übergrößen sind nicht zulässig und sind ggf.
auf zwei Pläne / Zeichnungen entsprechend der
Formatgröße DIN A aufzuteilen. '
Menge: 1,000 Psch
Zuordnung: 101

**00.07.0002 Bestandunterlagen liefern**
StL-Nr. 21910161500900000
Bestandsunterlagen liefern, bestehend aus
Bestandsübersichtszeichnungen 'gem. ZTV-ING, Teil 1,
Abschn. 2 Pkt. 4.2, für jedes Teilbauwerk anfertigen
und liefern, unter Einbeziehung unmittelbar
angrenzender Bauwerke und Einrichtungen sowie der
Bauwerksausstattung und vorhandener Leitungen.
Unterlagen dem AG wie folgt übergeben:
3x Papíerform (gefaltet mít Heftstreifen) als Ausdruck
aus dem CAD-System und auf Datenträger:
1x digital aIs DXF- und DWG-Datei (ACAD 2000),
1x digital aIs PDF-Datei.
Die Übergabe der durch den AG geprüften und
bestätigten Unterlagen hat spätestens mit der
Vorlage der Schlussrechnung zu erfolgen.
Ubergabe im neuen amtlichen Vermessungssytem
ETRS89/UTM.'
Menge: 1,000 Psch
Zuordnung: 101

**00.07.0003 Bestandunterlagen liefern**
StL-Nr. 21910161509000000
Bestandsunterlagen liefern, bestehend aus
Ausführungszeichnungen 'die entsprechend dem Prüf- und
Genehmigungsverfahren und der Bauausführung berichtigt
wurden,
gem. ZTV-ING, Teil 1, Abschn. 2 Pkt. 4.1 Abs (2), für
jedes Teilbauwerk anfertigen und liefern.
Lieferung der Unterlagen an den AG in Papierform als
Ausdruck aus dem CAD-System
- Bewehrungspläne 3-fach, sonstige Pläne 1-fach, alle
Unterlagen gem. ZTV-ING, Teil 1, Abschn. 2 Pkt. 4.1
Abs. (3),
außer Bauwerksbuch und Bestandsübersichtszeichnung
auf Datenträger:
- 1x digital aIs DXF- und DWG-Datei (ACAD 2000),
 1x digital aIs PDF-Datei.
Die Übergabe der durch den AG geprüften und
bestätigten Unterlagen hat spätestens mit der
Vorlage der Schlussrechnung zu erfolgen.
Ubergabe im neuen amtlichen Vermessungssytem
ETRS89/UTM. '
Menge: 1,000 Psch
Zuordnung: 101

**00.07.0004 BW-Buch erstell.**
Bauwerksdaten mit einem Erfassungsprogramm auf der
Datenbasis der ASB-ING gem. ARS  22/2013 nach Übernahme
 der vom AG bereit gestellten Grunddaten erfassen.
Mit Beginn der Baumaßnahme sind die Bauwerksdaten für
jedes Teilbauwerk unter Verwendung des vom AG
bereitgestellten Grunddatensatzes mit den Daten der
Ausführungsplanung zu ergänzen und entsprechend dem
Baufortschritt fortzuschreiben bzw. zu aktualisieren.
Zuordnung von Instandsetzungskosten aus dem
Leistungsverzeichnis auf Basis Schlussrechnung zu der
Baukostenerfassung nach Art der Maßnahme gem.
Gliederungskatalog in SIB-Bauwerke unter Beachtung
der Hinweise unter Pkt. 3.8. des "Handbuch der
Bauwerksdokumentation"
Lieferung des Nachweises der Zuordnung in Listenform
und als Datei (doc, xls, pdf).
Digitalisierte Bilder, maximal 4 Stück (Seitenansicht,
Draufsicht in/gegen Stationierungsrichtung, Untersicht)
des fertig gestellten  Bauwerkes, Pläne und Dokumente
sind in das Bauwerksbuch einzubinden.
Zur 1. Hauptprüfung vor VOB-Abnahme ist das
Bauwerksbuch als VORAB-Lieferung im zeitnahen
Bearbeitungsstand als s/w - Ausdruck und digital im
Übergabeformat der ASB auf Datenträger (CD) zu
übergeben.
Vor der endgültigen Übergabe der Daten und des
Bauwerksbuches an den AG erfolgt, nach Abschluss der
Baumaßnahme und Bestätigung der Richtigkeit der Angaben
des Bauwerksbuches durch den bauüberwachenden Ingenieur
des AG, die Übergabe eines s/w-Ausdruckes des
Bauwerksbuches sowie der Daten im Übergabeformat der
ASB (auf Datenträger-CD) an die vom AG zu benennende
Stelle der Qualitätssicherung.
Die endgültige Übergabe des Bauwerksbuches
(Farbausdruck 1-fach) und der Daten entsprechend
Datenstruktur der ASB auf  einem eindeutig
beschrifteten Datenträger (CD), erfolgt nach
Einarbeitung der durch die qualitätssichernde Stelle
gemachten Korrekturhinweise, gemeinsam mit dem letzten
Prüfexemplar.
Menge: 1,000 Psch
Zuordnung: 101

**00.07.0005 Mehrausfertigung Bauwerksbuch**
Für je eine Mehrausfertigung des Bauwerksbuches
(Farbdruck) gemäß vorhergehender OZ.
(EP gilt unabhängig der Stückzahl bis 5 Stck.)
Menge: 1,000 Psch
Zuordnung: 101

**00.07.0006 Abfallliste f. nicht gefährl. Abf. f.ges.LeistgsVerz**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch
Zuordnung: 900

### Abschnitt 01 TBW A Erd- u. Gründungsarb.

#### Unterabschnitt 01.00 Baugrubenverbau - Gründung

*Hinweis*
entfällt

#### Unterabschnitt 01.01 Wasserhaltung

**01.01.0001 Einfache Pumpenanlage einrichten*FD 30-60 m3/h Höhe bis 5,0 m*Reserveanlage Vorflut 20 m**
StL-Nr. 22110910193110100
Einfache Pumpenanlage für offene Wasserhaltung zum Trockenlegen und Freihalten der Baugrube von Wasser sowie
zum Ableiten des geförderten Wassers einrichten. Pumpensumpf nach Wahl des AN herstellen. Der Einsatz umfasst das betriebsbereite Aufbauen innerhalb einer Baugrube, das Abbauen sowie das Herstellen und Beseitigen
der Ableitung zum Vorfluter nach Unterlagen des AG.
Vorhalten und Betreiben werden gesondert vergütet.
Baugrube 'gesamtes Bauwerk '
Förderdurchfluss über 30 bis 60 m3/h.
Förderhöhe bis 5,00 m.
Einschließlich Reserveanlage für Betrieb ohne
schädliche Unterbrechung.
Entfernung zum Vorfluter bis 20,00 m.
Menge: 1,000 St
Zuordnung: 109

**01.01.0002 Einfache Pumpenanlage vorhalten**
StL-Nr. 2211091059000
Einfache Pumpenanlage für offene Wasserhaltung einschließlich Pumpensumpf und Ableitung zum Vorfluter
betriebsbereit vorhalten.
Abgerechnet wird nach Kalendertagen.
Baugrube 'gesamtes Bauwerk '
Menge: 20,000 d
Zuordnung: 109

**01.01.0003 Einfache Pumpenanlage betreiben**
StL-Nr. 2211091099000
Einfache Pumpenanlage für offene Wasserhaltung betreiben.
Abgerechnet wird nach Kalendertagen.
Baugrube 'gesamtes Bauwerk. '
Menge: 20,000 d
Zuordnung: 109

#### Unterabschnitt 01.02 Erdarbeiten

**01.02.0001 Baugrube herstellen Bauwerk**
StL-Nr. 224108107019090
Baugrube nach Unterlagen des AG herstellen.
Beschreibung der Homogenbereiche nach Unterlagen des
AG. Verbau wird gesondert vergütet.
Baugrube für gesamtes Bauwerk.
Baugrubentiefe '30 bis 50 cm'
Aushub 'innerhalb der Baustelle lagern und
wieder einbauen.'
Menge: 15,000 m3
Zuordnung: 108

**01.02.0002 Geotextil als Trennschicht verlegen Nutz.Dauer temp.*pH 4-9 GRK 4*Abr. Abwicklung**
StL-Nr. 22110640231010992
Geotextil als Trenn- und Filterschicht verlegen. Trennschicht nach Unterlagen des AG. Überlappung mindestens
0,50 m. Überschüttung wird gesondert vergütet.
Nutzungsdauer temporär nach Unterlagen des AG.
pH-Wert des Umgebungsmilieus 4 bis 9.
Geotextilrobustheitsklasse 4.
Verlegen 'als bauzeitliche Trennlage '
Verlegen auf Flächen 'Böschungsbereiche Baugruben,
nach Baufertigstellung aufnehmen und entsorgen.
Entsorgung wird nicht gesondert vergütet, nach Wahl des
AN.
Gebühren der Abfallentsorgung sind einzurechnen.
Nachweis nach Unterlagen des AG führen '
Abgerechnet wird die abgewickelte, überdeckte Fläche
ohne Überlappung.
Menge: 30,000 m2
Zuordnung: 106

**01.02.0003 Herstellen Berme**
Herstellen einer 1,00_m breiten Berme entlang des
Bauwerks hangseitig, d=10 cm.
Die Berme nach Unterlagen AG mit geeignetem,
frostsicherem Material herstellen.
Material: Frostschutzmaterial nach TL SoB-StB, Körnung
0/32 mm
Einbau: lagenweise Verdichtung, Verdichtungsgrad = 97_%
Proctor gemäß ZTV E-StB
Oberfläche: eben, begehbar, mit Gefälle von ca. 2_% vom
Bauwerk weg zur Entwässerung.
Profilierung und Anschluss an bestehende Flächen ohne
Höhenversatz.
Menge: 90,000 m2
Zuordnung: 106

**01.02.0004 Oberboden liefern und andecken Böschungen*Abrechng.Auftrag**
StL-Nr. 2241061601991
Oberboden liefern und profilgerecht andecken.
Andeckung auf Böschungen. Vorhandene Böschung vor Auftrag des Oberbodens aufrauen und mit Rillen versehen.
Einbau 'Böschungsbereich hangseitig, Neigung 1:1,5'
Dicke der Andeckung '10 bis 50 cm '
Abrechnung nach Auftragsprofilen.
Menge: 25,000 m3
Zuordnung: 106

#### Unterabschnitt 01.03 Werkstein- und Pflasterarbeiten

*Hinweis*
entfällt

#### Unterabschnitt 01.04 Rohrleitungen und Schächte

**01.04.0001 Rohrdurchführung herstellen für DN 200**
Rohrdurchführung nach Unterlagen des AG herstellen.
Einbauort: Stützwand
Rohrdurchführung für Entwässerungsrohr Straßeneinlauf,

Außendurchmesser des durchzuführenden Rohres DN 200.
Menge: 1,000 St
Zuordnung: 111

**01.04.0002 Str.Ablauf Kunstst. einb. Erdarb. Boden Ablauf*Schaft 570 mm ZwTeil 300 mm*Tiefe bis 1,25 m Homogenb.,verw.**
StL-Nr. 224110521132160
Straßenablauf aus Kunststoffteilen einbauen. Fugen mit
integrierter Dichtung aus Elastomeren. Erdarbeiten ausführen und Auflager herstellen. Aufsatz wird gesondert
vergütet.
Boden mit Ablauf.
Schaft = 570 mm hoch.
Zwischenteil = 300 mm.
Aushubtiefe ab OK Straßenablauf bis 1,25 m.
Homogenbereich nach Unterlagen des AG. Aushub nach Wahl
des AN verwerten. Baustoff nach Unterlagen des AG zum
Verfüllen des Leitungsgrabens liefern und einbauen.
Einbaudokumentation nach Unterlagen des AG übergeben.
Menge: 1,000 St
Zuordnung: 110

**01.04.0003 Aufsatz f. Straßenablauf aufsetzen 300x500, C,34,5mm*Scharnier Sicher. dämpf.Einlage*Zinkeimer C 3 Höhe planmäßig*Mörtel M20**
StL-Nr. 22411052308021411
Aufsatz für Straßenablauf aufsetzen.
Klasse C 250, Ausführung nach DIN 19 594, 300x500, mit
Schlitzweite 34,5 mm.
Aufsatz mit Scharnier und Sicherheitsverschluss.
Dämpfende Einlage.
Verzinkter Eimer, Form C 3.
Aufsatz auf planmäßige Höhe setzen.
Fuge zwischen Fertigteilen mit Mörtel M20 vollflächig
herstellen, Fugen glattstreichen.
Menge: 1,000 St
Zuordnung: 110

**01.04.0004 Kunststoffrohrleitung herstellen Rohr DN 200*PE-HD-Rohr Verb. Wahl AN*Bettung Typ 1 Tiefe bis 1,25 m*Überdeckg.0,5-1 m**
StL-Nr. 22411033411111100
Entwässerungsleitung aus Kunststoffrohren nach statischen und konstruktiven Erfordernissen herstellen. An-
schluss an Schacht sowie Formstücke werden gesondert
vergütet.
Rohr DN/ID 200.
Rohr aus PE-HD.
Rohrverbindung nach Wahl des AN.
Bettung nach DIN EN 1610, Typ 1 herstellen. Boden für
Leitungszone liefern und einbauen.
Fließsohlentiefe bis 1,25 m.
Überdeckungshöhe 0,50 bis 1,00 m.
Menge: 2,000 m
Zuordnung: 110

**01.04.0005 Schachtanschluss herstellen (Zul.) Rohr DN 200*Kunststoff-Rohr Kunststoff**
StL-Nr. 224110362044400
Rohrleitung an Schacht anschließen, Anschluss abdichten. Vergütet wird der Mehraufwand für das Herstellen
des Anschlusses einschließlich Passstücke gegenüber der
bis zur Innenfläche des Schachtes durchgemessenen Rohrleitung.
Rohrleitung DN/ID 200.
Rohr aus Kunststoff.
Schacht aus Kunststoff.
Menge: 1,000 St
Zuordnung: 110

**01.04.0006 Formstück einbauen (Zul.) Bogen DN 200*Kunststoff-Rohr Rohr DN 200**
StL-Nr. 224110369090404
Formstück in Rohrleitung einbauen. Vergütet wird der
Mehraufwand für den Einbau des Formstückes gegenüber
der bis zur Innenfläche der Sammelrohrleitung durchgemessenen Rohrleitung.
Formstück = Bogen DN/ID 200.
Rohr aus Kunststoff.
Durchgangsrohr DN/ID 200.
Menge: 1,000 St
Zuordnung: 110

**01.04.0007 Froschklappen liefern und einbauen**
Froschklappen liefern und einbauen.
Einbauort = Grundrohr.
Rohr DN 200 mm.
Menge: 1,000 St

**01.04.0008 Dichtheit Rohrleitung prüfen Rohr DN 200*Kunststoff Muffenverbindung*Prüf. Wahl AN Anschlussleitung**
StL-Nr. 224110907024332
Entwässerungsrohrleitung auf Dichtheit prüfen. Erforderliche Verankerungen und Rohrverschlüsse herstellen
und beseitigen. Notwendigen Füllstoff liefern und ableiten. Prüfprotokoll erstellen und dem AG übergeben.
Rohrleitung DN/ID 200.
Rohr aus Kunststoff.
Prüfung von Muffenverbindungen.
Prüfung nach Wahl des AN.
Prüfung der Anschlussleitung.
Menge: 1,000 St
Zuordnung: 110

#### Unterabschnitt 01.05 Wasserbau

**01.05.0001 Kaskade herstellen**
Kaskade herstellen analog RIZ-ING Was 8, Blatt 2
Breite: 80 cm
Bauwerk auf mindestens 10 cm dickem, konstruktiv
bewehrtem Unterbeton C12/15, Ausbreitmaßklasse F1
einschließlich ggf. notwendiger Sporne zur
Gleitsicherung einschließlich der erforderlichen
Erdarbeiten herstellen.
Beidseitige Wange aus Betonbordsteinen, Form TB
80 x 250, auf gleichem Fundament wie Kaskade.
Den Fundamentbeton als Rückenstütze mit einer Breite
von 15 cm bis 10 cm unter Steinoberkante hochziehen.
Menge: 15,000 m
Zuordnung: 115

### Abschnitt 02 TBW A Unterbau Bauwerk

#### Unterabschnitt 02.00 Beton- und Stahlbetonbau

*Hinweis*
entfällt

#### Unterabschnitt 02.01 Mauerarbeiten

*Hinweis*
entfällt

#### Unterabschnitt 02.02 Installations- u. Schlosserarbeiten

*Hinweis*
entfällt

#### Unterabschnitt 02.03 Abdichtung-Belag-Fugen

**02.03.0001 Fugenband einbauen Stützwand*In Raumfugen Abschlussband**
StL-Nr. 2241232254103
Fugenband nach Unterlagen des AG einbauen und verankern. Stöße und Verbindungen herstellen.
Bauteil = Stützwand.
Band in Raumfuge einbauen.
Band = Abschlussband.
Menge: 15,000 m
Zuordnung: 123

#### Unterabschnitt 02.04 Betonschutz- u. Instandsetzungsarb.

**02.04.0001 Betonunterlage vorbereiten Stützwand*Teilflächen druckwasserstr. entsorgen**
StL-Nr. 22412410803010991
Betonunterlage nach Unterlagen des AG vorbereiten. Vorbereitete Flächen säubern.
Bauteil = Stützwand.
Ausführung in Teilflächen.
Vorbereitungsverfahren = Betonunterlage druckwasserstrahlen mit Druck größer 60 MPa und trocken nachstrahlen.
Abtrag von 'Verschmutzungen, minderfeste Schichten,
Beschichtungen, Voranstriche
Abtrag: Gesamtes Bauwerk '
Abfall entsorgen.
Menge: 260,000 m2
Zuordnung: 124

### Abschnitt 03 TBW A Überbau Bauwerk

#### Unterabschnitt 03.00 Beton- und Stahlbetonbau

*Hinweis*
entfällt

#### Unterabschnitt 03.01 Gerüste

**03.01.0001 Arbeitsgerüst herstellen Stützwand*Umweltschutzeinr. Erdung, Berührung**
StL-Nr. 22211630680000101
Arbeitsgerüste, einschließlich ggf. erforderlicher
Gründung sowie ggf. erforderlicher Treppentürme und
weiterer Leitergänge, nach statischen, konstruktiven
und sicherheitstechnischen Erfordernissen herstellen
und beseitigen, für den Zeitraum der eigenen Leistung
vorhalten und unterhalten.
Einsatzort = Stützwand.
Einrichtungen zum Schutz der Umwelt nach Unterlagen des
AG einbauen, vorhalten, unterhalten, ggf. betreiben und
beseitigen.
Erdungs- und Berührungsschutzmaßnahmen nach Unterlagen
des AG herstellen.
Menge: 1,000 Psch
Zuordnung: 116

#### Unterabschnitt 03.02 Stahlbauarbeiten

*Hinweis*
entfällt

#### Unterabschnitt 03.03 Installations- u Schlosserarbeiten

*Hinweis*
Farbe DB/RAL 704

**03.03.0001 Stahlgeländer einbauen Stützwand*Stahl*H = 1000 mm Füllstabgeländer*Seil DU 20 mm Anschlagkonstr.*Verank.Fusspl.**
StL-Nr. 22412131321131139
Geschweißtes Stahlgeländer nach Unterlagen des AG einbauen.
Abrechnung nach Länge des Handlaufs zwischen den
Achsen der Endpfosten bzw. Endstäbe.
Geländer für Stützwand.
Baustoff = Stahl
Höhe des Geländers 1000 mm.
Ausbildung als Füllstabgeländer.
Im Handlauf feuerverzinktes Drahtseil, Durchmesser 20
mm, einziehen und verankern.
Anschlagkonstruktion für Drahtseil nach RiZ Gel 11 herstellen.
Verankerung mit Fußplatte und Verbundankern.
Korrosionsschutz 'Geländer feuerverzinken, zu
beschichtende Flächen sweep-strahlen. Zwei
Zwischenbeschichtungen auf Epoxidharz-Grundlage nach
Blatt 100-C, Soll-schichtdicke je 80 mym.
Deckbeschichtung auf Polyurethan-Grundlage nach Blatt
87, Sollschichtdicke 80mym. '
Menge: 90,000 m
Zuordnung: 121

**03.03.0002 Geländerverankerung einbauen Brücke**
StL-Nr. 2241213371999
Verankerung für Geländer nach Unterlagen des AG einbauen.
Einbau auf Brücke.
Verankerung 'Fußplatte aus Stahl, 230 x 230 x 12 mm,
mit 4 Verbundankern M12, Ausführung nach RiZ-ING Gel'
Korrosionsschutz 'Fußplatte feuerverzinken, zu beschichtende Flächen sweep-strahlen. Zwei Zwischenbeschichtungen auf Epoxidharz-Grundlage nach Blatt 87,
Sollschichtdicke je 80 mym. Deckbeschichtung auf PolyurethanGrundlage nach Blatt 100-C, Sollschichtdicke 80
mym.'
Menge: 39,000 St
Zuordnung: 121

#### Unterabschnitt 03.04 Abdichtung-Belag-Fugen

**03.04.0001 Bauwerksfuge herstellen*Fug 3 Abschl.Fug1,Bild5**
StL-Nr. 224123205970100
Bauwerksfuge nach Unterlagen des AG herstellen. Fu-
genbänder und Fugeneinlagen einbauen. Stöße und Verbindungen herstellen.
Bauteil 'Kappen/Gesims '
Fuge in Gesims und Kappe nach RiZ "Fug 3" ausbilden.
Luftseitiger Fugenabschluss nach RiZ "Fug 1", Bild 5.
Menge: 20,000 m
Zuordnung: 123

#### Unterabschnitt 03.05 Betonschutz- u. Instandsetzungsarb.

**03.05.0001 Ausbaulöcher m.Mörtel**
Ausbaulöcher der Geländerpfosten hdw, reinigen,
Verschließen mit Zementmörtel/Beton mit
Kunststoffzusatz (RM/RC) auf vorbereiteter
Betonunterlage. Haftbrücke wird nicht gesondert
vergütet
Bauteil: Kappen
Betonersatzsystem = RM
Menge: 40,000 St
Zuordnung: 124

**03.05.0002 Betonunterlage vorbereiten Kappe*Teilfl.bis 0,05m2 strahlen/absaugen*entsorgen**
StL-Nr. 22412411307010501
Betonunterlage nach Unterlagen des AG vorbereiten. Vorbereitete Flächen säubern.
Bauteil = Kappe.
Teilflächen bis 0,05 m2.
Vorbereitungsverfahren = Betonunterlage mit festen
Strahlmitteln strahlen bei gleichzeitigem Absaugen.
Abfall entsorgen.
Menge: 10,000 St
Zuordnung: 124

**03.05.0003 Haftbrücke herstellen Stützwand*RM-Mörtel Teilfl.bis 0,05m2**
StL-Nr. 224124313030201
Haftbrücke auf vorbereiteter Betonunterlage nach Unterlagen des AG herstellen.
Bauteil = Stützwand.
Stoff = Zementmörtel mit Kunststoffzusatz (RM).
Teilflächen bis 0,05 m2.
Menge: 10,000 St
Zuordnung: 124

**03.05.0004 Fehlst.m.Mörtel/Beton (RM/RC) inst. Stützwand*RM*Dicke über 3-4 cm Teilfl.bis 0,05m2**
StL-Nr. 224124331030131
Fehlstellen mit Zementmörtel/Beton mit Kunststoffzusatz
(RM/RC) auf vorbereiteter Betonunterlage nach Unterlagen des AG instandsetzen. Ggf. erforderliche Schalung
herstellen. Haftbrücke wird gesondert vergütet.
Bauteil = Stützwand.
Betonersatzsystem = RM.
Schichtdicke über 3 bis 4 cm.
Teilflächen bis 0,05 m2.
Menge: 10,000 St
Zuordnung: 124

**03.05.0005 Betonstahl vorbereiten DU bis 16 mm*ReinG St 2**
StL-Nr. 2241241281001
Freiliegenden Betonstahl unterschiedlicher Durchmesser
vorbereiten. Abfall entsorgen.
Durchmesser bis 16 mm.
Norm-Reinheitsgrad = St 2.
Menge: 2,000 St
Zuordnung: 124

**03.05.0006 Betonstahl beschichten**
StL-Nr. 22412435709
Freiliegenden Betonstahl unterschiedlicher Durchmesser
beschichten. Betonstahl vorbereiten wird gesondert vergütet.
Beschichtungsstoff 'nach Wahl AN '
Menge: 1,000 m
Zuordnung: 124

**03.05.0007 Riss m. Epoxidh. injizieren(F-I(P)) Stützwand*EP-I, schließen Rissbr.0,4-0,8 mm**
StL-Nr. 22412441930103000
Riss mit Epoxidharz (EP-I) nach Unterlagen des AG injizieren (F-I(P)). Riss vorbereiten, Packer setzen, ggf.
verdämmen. Riss nachbehandeln. Packer und ggf.
Verdämmung entfernen. Abrechnung nach Länge des
sichtbaren injizierten Risses.
Bauteil = Stützwand.
Injektion zum Schließen.
Rissbreite über 0,4 bis 0,8 mm.
Menge: 15,000 m
Zuordnung: 124

**03.05.0008 Betonunterlage vorbereiten*Teilflächen Vorb.nach Wahl AN*entsorgen**
StL-Nr. 22412410899011001
Betonunterlage nach Unterlagen des AG vorbereiten. Vorbereitete Flächen säubern.
Bauteil 'Bauwerksfugen Kappe '
Ausführung in Teilflächen.
Vorbereitungsverfahren = Betonunterlage nach Wahl des
AN vorbereiten.
Abfall entsorgen.
Menge: 2,000 m2
Zuordnung: 124

**03.05.0009 Haftbrücke herstellen*RM-Mörtel**
StL-Nr. 224124308990200
Haftbrücke auf vorbereiteter Betonunterlage nach Unterlagen des AG herstellen.
Bauteil 'Bauwerksfugen Kappe'
Stoff = Zementmörtel mit Kunststoffzusatz (RM).
Menge: 2,000 m2
Zuordnung: 124

**03.05.0010 Zementmörtel/Beton (RM/RC) einbauen*RM*Teilflächen**
StL-Nr. 224124328990191
Zementmörtel/Beton mit Kunststoffzusatz (RM/RC) auf
vorbereiteter Betonunterlage nach Unterlagen des AG
einbauen. Ggf. erforderliche Schalung herstellen. Haftbrücke wird gesondert vergütet.
Bauteil 'Bauwerksfugen Kappe '
Betonersatzsystem = RM.
Schichtdicke '10 cm nach Unterlage des AG
Klasse 4 '
Ausführung in Teilflächen.
Menge: 2,000 m2
Zuordnung: 124

### Abschnitt 04 TBW A Sonderkosten

#### Unterabschnitt 04.00 Verwaltungskosten

**04.00.0001 Bürowagen für AG an- und abfahren 1 Arbeitsplatz*Stellplatz AN**
StL-Nr. 21910130711
Bürowagen für den AG anfahren, nach Unterlagen des AG
aufstellen, mit allen Einrichtungen abbauen und abfahren. Standplatz anlegen und herrichten. Bürowagen mit
einem Ablagetisch und einem verschließbaren Akten-
/Kleiderschrank, jeden Arbeitsplatz mit Schreibtisch,
Stuhl, Aktenbock und Schreibtischlampe sowie zwei weiteren Stühlen ausstatten. Elektrische Beleuchtung,
Wasch- und Heizgelegenheit sowie Toilette einrichten,
für Abwasserbeseitigung sorgen. Der Bürowagen entspricht mit seinen Arbeitsplätzen allen gesetzlichen
Regelungen und Vorschriften. Benutzte Fläche entsprechend dem ursprünglichen Zustand herrichten. 70
v.H. der Pauschale werden nach Übernahme des Bürowagens
durch den AG, der Rest nach Erfüllung der Leistung vergütet.
Bürowagen, 1 Arbeitsplatz.
Aufstellfläche stellt AN zur Verfügung.
Menge: 1,000 Psch
Zuordnung: 99 101

**04.00.0002 Bürowagen für AG vorhalten**
StL-Nr. 219101317
Bürowagen für den AG mit allen Einrichtungen vor- und
unterhalten. Ver- und Entsorgung sicherstellen. Wagen
heizen. Teilzeiten nach Tagen werden zu 1/30 des Einheitspreises vergütet.
Menge: 2,500 Mt
Zuordnung: 99 101

#### Unterabschnitt 04.01 Landschaftsbau

**04.01.0001 Schutz für Baumstamm herstellen StU ü. 100-150 cm*Polst. Wahl AN Brett 24 mm*Höhe mind. 4,00m Schutz Verwert.AN**
StL-Nr. 221107004331501
Schutz für Baumstamm durch Mantel mit Polsterung herstellen und während der Bauzeit vor- und unterhalten.
Der Mantel darf den Baumstamm und die Wurzelanläufe
nicht berühren.
Stammumfang über 100 bis 150 cm.
Polsterung des Stammes nach Wahl des AN.
Mantel aus Brettern, 24 mm dick, lückenlos befestigen.
Mantelhöhe mindestens 4,00 m.
Schutz nach Beendigung der Bauarbeiten abbauen und nach
Wahl des AN verwerten.
Menge: 5,000 St
Zuordnung: 85 107

**04.01.0002 Rasenansaat mit RSM Regio herst. Menge 5 g/m2 Grundmischung**
StL-Nr. 22110720499029910
Rasenansaat mit RSM Regio herstellen. Saatgut ohne Entmischung ausbringen, einarbeiten und andrücken.
Neigung 'bis 1:1,5'
Fläche 'Böschung'
Saatgutmenge = 5 g/m2.
Regiosaatgutmischung 'einheimische Mischung'
Standortvariante Grundmischung.
Menge: 20,000 m2
Zuordnung: 85 107

### Abschnitt 05 TBW B Erd- u. Gründungsarb.

#### Unterabschnitt 05.00 Baugrubenverbau - Gründung

*Hinweis*
entfällt

#### Unterabschnitt 05.01 Wasserhaltung

**05.01.0001 Einfache Pumpenanlage einrichten*FD 30-60 m3/h Höhe bis 5,0 m*Reserveanlage Vorflut 20 m**
StL-Nr. 22110910193110100
Einfache Pumpenanlage für offene Wasserhaltung zum Trockenlegen und Freihalten der Baugrube von Wasser sowie
zum Ableiten des geförderten Wassers einrichten. Pumpensumpf nach Wahl des AN herstellen. Der Einsatz umfasst das betriebsbereite Aufbauen innerhalb einer Baugrube, das Abbauen sowie das Herstellen und Beseitigen
der Ableitung zum Vorfluter nach Unterlagen des AG.
Vorhalten und Betreiben werden gesondert vergütet.
Baugrube 'gesamtes Bauwerk '
Förderdurchfluss über 30 bis 60 m3/h.
Förderhöhe bis 5,00 m.
Einschließlich Reserveanlage für Betrieb ohne
schädliche Unterbrechung.
Entfernung zum Vorfluter bis 20,00 m.
Menge: 1,000 St
Zuordnung: 109

**05.01.0002 Einfache Pumpenanlage vorhalten**
StL-Nr. 2211091059000
Einfache Pumpenanlage für offene Wasserhaltung einschließlich Pumpensumpf und Ableitung zum Vorfluter
betriebsbereit vorhalten.
Abgerechnet wird nach Kalendertagen.
Baugrube 'gesamtes Bauwerk '
Menge: 100,000 d
Zuordnung: 109

**05.01.0003 Einfache Pumpenanlage betreiben**
StL-Nr. 2211091099000
Einfache Pumpenanlage für offene Wasserhaltung betreiben.
Abgerechnet wird nach Kalendertagen.
Baugrube 'gesamtes Bauwerk. '
Menge: 100,000 d
Zuordnung: 109

#### Unterabschnitt 05.02 Erdarbeiten

**05.02.0001 Oberboden abtragen und andecken Abtr.über 10-30cm*Böschungen Andeck. ü.15-25cm*Abrechnung Abtrag**
StL-Nr. 22410611399220301
Oberboden ggf. einschließlich Vegetationsdecke abtragen
und profilgerecht wieder andecken einschließlich erforderlicher Zwischenlagerung auf Flächen nach Wahl des
AN. Beschreibung der Homogenbereiche nach Unterlagen
des AG.
Homogenbereich 'E1 '
Neigung der Abtragsfläche '1:1,5 bis 1:1'
Dicke des Abtrages über 10 bis 30 cm.
Andeckung auf Böschungen. Böschungen aufrauen und mit
Rillen versehen.
Dicke der Andeckung über 15 bis 25 cm.
Abrechnung nach Abtragsprofilen.
Menge: 10,000 m3
Zuordnung: 106

**05.02.0002 Baugrube herstellen Bauwerk Aush.i.lagern**
StL-Nr. 224108107019020
Baugrube nach Unterlagen des AG herstellen.
Beschreibung der Homogenbereiche nach Unterlagen des
AG. Verbau wird gesondert vergütet.
Baugrube für gesamtes Bauwerk.
Baugrubentiefe '30 cm bis 1,0 m
40%. Baustoff entsorgen. Schadstoffbelastung des
Baustoffs
nach Unterlagen des AG. Entsorgen wird gesondert
vergütet.
60% nach Herstellung der Spritzbetonwand wieder
einbauen, '
Aushub innerhalb der Baustelle lagern.
Menge: 25,000 m3
Zuordnung: 108

**05.02.0003 N.gefährl. Abfall aus Abbruch ent.*Entsorgung AN Gebühr einrechn.*Nachweis Ulg. AG**
StL-Nr. 212102109911199
Nicht gefährlichen Abfall aus Abbruch laden, fördern
und entsorgen. Schadstoffbelastung nach Unterlagen des
AG.
Abfall 'Bodenaushub als Boden und Steine
Abfallschlüssel = 17 05 04.'
Entsorgung nach Wahl des AN.
Gebühren der Abfallentsorgung sind einzurechnen.
Nachweis nach Unterlagen des AG führen.
Abgerechnet 'wird nach Abtragsprofil
Verbleibsdokumentation nach Unterlagen des AG
führen. Dokumentation und Wiegenachweise nach
Abschluss dem AG elektronisch und in Papierform
übergeben.'
Menge: 10,000 m3
Zuordnung: 102

**05.02.0004 Geotextil als Trennschicht verlegen Nutz.Dauer temp.*pH 4-9 GRK 4*Abr. Abwicklung**
StL-Nr. 22110640231010992
Geotextil als Trenn- und Filterschicht verlegen. Trennschicht nach Unterlagen des AG. Überlappung mindestens
0,50 m. Überschüttung wird gesondert vergütet.
Nutzungsdauer temporär nach Unterlagen des AG.
pH-Wert des Umgebungsmilieus 4 bis 9.
Geotextilrobustheitsklasse 4.
Verlegen 'als bauzeitliche Trennlage '
Verlegen auf Flächen 'Böschungsbereiche Baugruben,
nach Baufertigstellung aufnehmen und entsorgen.
Entsorgung wird nicht gesondert vergütet, nach Wahl des
AN.
Gebühren der Abfallentsorgung sind einzurechnen.
Nachweis nach Unterlagen des AG führen '
Abgerechnet wird die abgewickelte, überdeckte Fläche
ohne Überlappung.
Menge: 50,000 m2
Zuordnung: 106

**05.02.0005 Herstellen Berme**
Herstellen einer 1,00_m breiten Berme entlang des
Bauwerks hangseitig, d=10 cm.
Die Berme nach Unterlagen AG mit geeignetem,
frostsicherem Material herstellen.
Material: Frostschutzmaterial nach TL SoB-StB, Körnung
0/32 mm
Einbau: lagenweise Verdichtung, Verdichtungsgrad = 97_%
Proctor gemäß ZTV E-StB
Oberfläche: eben, begehbar, mit Gefälle von ca. 2_% vom
Bauwerk weg zur Entwässerung.
Profilierung und Anschluss an bestehende Flächen ohne
Höhenversatz.
Menge: 90,000 m2
Zuordnung: 106

**05.02.0006 Oberboden liefern und andecken Böschungen*Abrechng.Auftrag**
StL-Nr. 2241061601991
Oberboden liefern und profilgerecht andecken.
Andeckung auf Böschungen. Vorhandene Böschung vor Auftrag des Oberbodens aufrauen und mit Rillen versehen.
Einbau 'Böschungsbereich hangseitig, zur
Böschungsregulierung,
Neigung 1:1,5'
Dicke der Andeckung '10 bis 50 cm '
Abrechnung nach Auftragsprofilen.
Menge: 5,000 m3
Zuordnung: 106

#### Unterabschnitt 05.03 Werkstein- und Pflasterarbeiten

**05.03.0001 Bordstein aufnehmen. Einfassungstein*Fund. ü. 10-20 cm alles Verw. AN**
StL-Nr. 223115031520200
Bordstein aufnehmen.
Bordstein = Einfassungsstein aus Beton.
Fundament aus Beton, über 10 bis 20 cm dick, aufbrechen.
Sämtliche Steine und übriges Aufbruchgut nach Wahl des
AN verwerten.
Menge: 15,000 m
Zuordnung: 115

**05.03.0002 Schicht ohne Bindemittel aufnehmen SfM*Dicke ü.20-30cm*Bstoff entsorgen**
StL-Nr. 224112006159005
Schicht ohne Bindemittel aufnehmen.
Schicht aus frostunempfindlichem Baustoff oder Baustoffgemisch.
Dicke über 20 bis 30 cm.
Fläche 'Gehweg Anlieger '
Baustoffgemisch entsorgen. Schadstoffbelastung des Baustoffgemisches nach Unterlagen des AG. Entsorgen wird
gesondert
vergütet.
Menge: 15,000 m2
Zuordnung: 112

**05.03.0003 N.gefährl. Abfall aus Abbruch ent.*Entsorgung AN Gebühr einrechn.*Nachweis Ulg. AG**
StL-Nr. 212102109911199
Nicht gefährlichen Abfall aus Abbruch laden, fördern
und entsorgen. Schadstoffbelastung nach Unterlagen des
AG.
Abfall 'Bodenaushub als Boden und Steine
Abfallschlüssel = 17 05 04.'
Entsorgung nach Wahl des AN.
Gebühren der Abfallentsorgung sind einzurechnen.
Nachweis nach Unterlagen des AG führen.
Abgerechnet 'wird nach Abtragsprofil
Verbleibsdokumentation nach Unterlagen des AG
führen. Dokumentation und Wiegenachweise nach
Abschluss dem AG elektronisch und in Papierform
übergeben.'
Menge: 5,000 m3
Zuordnung: 102

**05.03.0004 Kiestragschicht herstellen. Gehu.Radw. o.F.*0/45 URA+Einbaudoku*DPr min. 100 v.H. Dicke 30 cm**
StL-Nr. 22411231052101200
Kiestragschicht herstellen.
In Verkehrsflächen für Geh- und Radwege, ohne
Fertiger.
Baustoffgemisch 0/45.
Umweltrelevante Anforderungen beim Einsatz von Baustoffgemischen einschließlich Einbaudokumentation nach
Unterlagen des AG. Einbaudokumentation übergeben.
Verdichtungsgrad DPr mindestens 100 v.H.
Einbaudicke = 30 cm.
Menge: 20,000 m2
Zuordnung: 112

**05.03.0005 Bordstein aus Beton setzen BSt. HB 18x30 cm*Fuge Typ B*bis 10 cm unt. OK F-beton 12 MPa**
StL-Nr. 22311531101010911
Bordstein aus Beton setzen. Breite der Rückenstütze
mind. 15 cm.
Bordstein = HB 18 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein 'gerader Stein, Übergangssteine, Kurvensteine
'
Rückenstütze bis 10 cm unter Oberkante Bordstein. Beton
mit einer Druckfestigkeit (Einzelwert) am Bohrkern von
mind. 12 MPa.
Fundamentbeton mit einer Druckfestigkeit (Einzelwert)
am Bohrkern von mind. 12 MPa.
Menge: 20,000 m
Zuordnung: 115

**05.03.0006 Pflasterd.m.Betonpfl.-steinen aufn. 10 cm dick*ungeb. Fugenmat. ungeb. Bettung*Steine lagern**
StL-Nr. 223115011311299
Pflasterdecke mit Pflastersteinen aus Beton aufnehmen.
Aufnehmen der Tragschicht wird gesondert vergütet.
Pflasterstein ca. 10 cm dick.
Mit Fugenfüllung aus ungebundenem Fugenmaterial.
Bettung aus ungebundenem Bettungsmaterial.
Steine innerhalb der Baustelle fördern und lagern.
Übriges Aufbruchgut nach Wahl des AN verwerten.
Pflastersteine säubern. Anteil wiederverw. Steine '
Fläche: Gehweg Anlieger
80 %, Restfläche: Pflasterdecke mit Pflastersteinen aus
Beton mit Vorsatzbeton herstellen.
Oberfläche der Pflastersteine, Trassierung der Pflasterdecke und Verlegung der Pflastersteine in Kurvenbereichen nach Unterlagen des AG.
Fase max. 2/2 mm.
Baustoffgemisch für Bettung und Fugen Kategorie
SZ18/LA20.
Bettung aus Baustoffgemisch 0/4, GU, B, E CS35, C 90/3.
Fuge mit Baustoffgemisch 0/4, GU, F, E CS35, C 90/3,
Fugenmaterial einarbeiten und einschlämmen, Fugenschluss durch Einfegen und Einschlämmen herstellen.
Steine im Läuferverband verlegen. '
Menge: 15,000 m2
Zuordnung: 115

**05.03.0007 Pflasterd. aus Betonsteinen herst.*Flächen ü. 2-10m2 St.100/200/80*Fase 2/2 SZ18/LA20*Bett. 0/4 GU, B Fuge 0/4*Läuferverband**
StL-Nr. 22311510192411411
Pflasterdecke mit Pflastersteinen aus Beton mit Vorsatzbeton herstellen.
Oberfläche der Pflastersteine, Trassierung der Pflasterdecke und Verlegung der Pflastersteine in Kurvenbereichen nach Unterlagen des AG.
In Flächen 'Gehweg'
Einzelflächen über 2,00 bis 10,00 m2.
Format für Rastermaß = 100/200/80 mm.
Fase max. 2/2 mm.
Baustoffgemisch für Bettung und Fugen Kategorie
SZ18/LA20.
Bettung aus Baustoffgemisch 0/4, GU, B, E CS35, C 90/3.
Fuge mit Baustoffgemisch 0/4, GU, F, E CS35, C 90/3,
Fugenmaterial einarbeiten und einschlämmen, Fugenschluss durch Einfegen und Einschlämmen herstellen.
Steine im Läuferverband verlegen.
Menge: 5,000 m2
Zuordnung: 115

#### Unterabschnitt 05.04 Rohrleitungen und Schächte

*Hinweis*
entfällt

#### Unterabschnitt 05.05 Wasserbau

*Hinweis*
entfällt

### Abschnitt 06 TBW B Unterbau Bauwerk

#### Unterabschnitt 06.00 Beton- und Stahlbetonbau

**06.00.0001 Verbundanker herstellen*Beton*Länge 0,3-0,6 m DU 14 mm*Mit Bohrloch Epoxidharz**
StL-Nr. 22211891899192215
Verbundanker nach statischen und konstruktiven Erfordernissen herstellen.
Bauteil 'Stützwand - straßenseitig, unterhalb Kappe'
Verbundanker in Beton.
Stahlsorte 'B 500 B'
Ankerlänge über 0,30 bis 0,60 m.
Anker-Durchmesser 14 mm.
Bohrloch herstellen.
Verfüllgut = Epoxidharz.
Menge: 100,000 St
Zuordnung: 118

**06.00.0002 Unbewehrten Beton herstellen Zum Unterfüllen Mit Schalung*Abr. Frischbeton**
StL-Nr. 222118338499921
Unbewehrten Beton nach Unterlagen des AG herstellen.
Beton zum Unterfüllen von Bauteilen.
Druckfestigkeitsklasse 'C20/25'
Expositionsklasse 'XF1'
Zusätzliche Anforderungen 'WA
Bauteil: Stützwand - straßenseitig, unterhalb Kappe'
Beton einschließlich Schalung herstellen. Schalung vorhalten und beseitigen.
Abgerechnet wird die eingebaute Frischbetonmenge.
Menge: 12,000 m3
Zuordnung: 118

**06.00.0003 Bew. Beton einschl. Schalung herst.*Stahlbeton C30/37*XF2, XC4, XD1*Schaltafeln**
StL-Nr. 22211831391469100
Bewehrten Beton einschließlich Schalung nach Unterlagen
des AG herstellen. Schalung vorhalten und beseitigen.
Bewehrung und Traggerüst der Bemessungsklasse B werden
gesondert vergütet.
Bauteil 'Stützwand, Segment 10 '
Art der Verwendung = Stahlbeton.
Druckfestigkeitsklasse C30/37.
Expositionsklasse XF2, XC4 und XD1.
Zusätzliche Anforderungen 'WA'
Sichtflächenschalung = Schaltafeln.
Menge: 3,000 m3
Zuordnung: 118

**06.00.0004 Betonstahl einbauen**
StL-Nr. 22211821399
Betonstahl entsprechend statischen und konstruktiven
Erfordernissen einbauen.
Bauteil 'Stützwand, Segment 10'
Stahlsorte 'B 500 B '
Menge: 0,300 t
Zuordnung: 118

**06.00.0005 Unbewehrten Beton herstellen*C12/15 X0*Ohne Schalung*Abr. Frischbeton**
StL-Nr. 222118338921011
Unbewehrten Beton nach Unterlagen des AG herstellen.
Beton 'Sauberkeitsschicht '
Druckfestigkeitsklasse C12/15.
Expositionsklasse X0.
Beton ohne Schalung herstellen.
Abgerechnet wird die eingebaute Frischbetonmenge.
Menge: 2,000 m3
Zuordnung: 118

**06.00.0006 Betonunterlage vorbereiten Stützwand*Unters. untersch. Teilflächen entsorgen**
StL-Nr. 22412410803619901
Betonunterlage nach Unterlagen des AG vorbereiten. Vorbereitete Flächen säubern.
Bauteil = Stützwand.
Unterseite unterschiedlich geneigt.
Ausführung in Teilflächen.
Vorbereitungsverfahren 'Entfernen lose haftender
Bestandteile, Reinigung der Oberfläche,
Herstellung einer rauen Haftfläche '
Abfall entsorgen.
Menge: 160,000 m2
Zuordnung: 124

**06.00.0007 Spritzbeton herstellen Stützwand*C30/37*XF2, XC4, XD1*UG=Stahlbeton*OF abzieh./glätt bewehrt**
StL-Nr. 22211861873592932
Spritzbeton nach Unterlagen des AG herstellen. Schalung
herstellen, vorhalten und beseitigen. Vorbereiten des
Untergrundes wird gesondert vergütet. Rückprallgut aufnehmen und nach Wahl des AN verwerten.
Bauteil = Stützwand.
Druckfestigkeitsklasse C30/37.
Expositionsklasse XF2, XC4 und XD1.
Zusätzliche Anforderungen 'WA '
Untergrund aus Stahlbeton.
Schichtdicke '20 cm,
segment- und lagenweise auf die bestehende Stützwand
bis zum erreichen der Soll-Stärke frisch in frisch
aufbringen und nachbehandeln,'
Oberfläche ebenflächig abziehen
und glätten.
Spritzbeton bewehrt. Bewehrung wird gesondert vergütet.
Menge: 35,000 m3
Zuordnung: 118

**06.00.0008 Betonstahl einbauen*BSt 500 M**
StL-Nr. 22211821392
Betonstahl entsprechend statischen und konstruktiven
Erfordernissen einbauen.
Bauteil 'Stützwand Vorsatzschale '
Stahlsorte BSt 500 M.
Menge: 2,800 t
Zuordnung: 118

#### Unterabschnitt 06.01 Mauerarbeiten

*Hinweis*
entfällt

#### Unterabschnitt 06.02 Installations- u. Schlosserarbeiten

**06.02.0001 Messbolzen einbauen*Feuerverzinkt DU 20 - 30 mm*L 120 - 160 mm Horizontal*Mörtel*Lage-/Höhenmessg**
StL-Nr. 22412197191241103
Messbolzen einbauen.
Einbauort 'Stützwand'
Baustoff = Stahl, feuerverzinkt.
Schaftdurchmesser über 20 bis 30 mm.
Schaftlänge über 120 bis 160 mm.
Einbau horizontal.
Bolzen in Bohrungen einsetzen. Bohrungen herstellen und
mit Mörtel verfüllen.
Messbolzen für Lage- und Höhenmessung.
Menge: 10,000 St
Zuordnung: 121

#### Unterabschnitt 06.03 Abdichtung-Belag-Fugen

**06.03.0001 Bit. Dichtungsaufstrich herstellen Kammerwand und Flügel**
Bituminösen Dichtungsanstrich für erdberührte
Flächen herstellen.
Bauteil = Stützwand
Voranstrich aus Bitumenlösung, Deckaufstrich aus ungefüllter Bitumenlösung.
Dichtungsanstrich im Verfahren nach Wahl des AN
aufbringen.
Zwei Arbeitsgänge.
Trockenschichtdicke min. 3 mm.
Menge: 30,000 m2

**06.03.0002 Bauwerksfuge herstellen Stützwand Abschl.Fug1,Bild5*Dicke bis 20 cm**
StL-Nr. 224123205490101
Bauwerksfuge nach Unterlagen des AG herstellen. Fu-
genbänder und Fugeneinlagen einbauen. Stöße und Verbindungen herstellen.
Bauteil = Stützwand.
Fuge 'Sollrissfuge analog Fug 2
Fugenabschlussbänder mit Dübeln, Haltewinkeln oder
Fugenbandhaltern an bestehenden Wand befestigt, lot-
und fluchtgerecht ausgerichtet und fixiert'
Luftseitiger Fugenabschluss nach RiZ "Fug 1", Bild 5.
Mittlere Dicke des Bauteiles bis 20 cm.
Menge: 25,000 m
Zuordnung: 123

**06.03.0003 Bauwerksfuge herstellen**
StL-Nr. 224123205990099
Bauwerksfuge nach Unterlagen des AG herstellen. Fu-
genbänder und Fugeneinlagen einbauen. Stöße und Verbindungen herstellen.
Bauteil 'Stützwand - Anschluss an Bestand '
Fuge 'Bewegungsfuge
Luftseitiger Fugenabschluss: Fugenverschlussband aus
Elastomer '
Mittlere Dicke des Bauteiles 'd=90 cm '
Menge: 4,000 m
Zuordnung: 123

#### Unterabschnitt 06.04 Betonschutz- u. Instandsetzungsarb.

*Hinweis*
entfällt

### Abschnitt 07 TBW B Überbau Bauwerk

#### Unterabschnitt 07.00 Beton- und Stahlbetonbau

**07.00.0001 Bew. Beton einschl. Schalung herst. Kappe*Stahlbeton*C30/37 XF4, XC4, XD3 Bretter eins.geh.*Parall.Gradiente Besenstrich**
StL-Nr. 22211831351449341
Bewehrten Beton einschließlich Schalung nach Unterlagen
des AG herstellen. Schalung vorhalten und beseitigen.
Bewehrung und Traggerüst der Bemessungsklasse B werden
gesondert vergütet.
Bauteil = Kappe.
Art der Verwendung = Stahlbeton.
Druckfestigkeitsklasse C30/37.
Expositionsklasse XF4, XC4 und XD3.
Zusätzliche Anforderungen 'WA'
Sichtflächenschalung = Einseitig gehobelte Bretter
gleichen Querschnitts mit profilierten Seiten (Nut und
Feder oder dgl.).
Schalungsverlauf parallel zur Gradiente.
Oberfläche mit Besenstrich (Rosshaar) versehen.
Menge: 30,000 m3
Zuordnung: 118

**07.00.0002 Betonstahl einbauen Kappe**
StL-Nr. 22211821359
Betonstahl entsprechend statischen und konstruktiven
Erfordernissen einbauen.
Bauteil = Kappe.
Stahlsorte 'B 500 B '
Menge: 4,500 t
Zuordnung: 118

**07.00.0003 Jahreszahl-Matrize einbauen**
StL-Nr. 22111892300
Jahreszahl-Matrize nach RIZ "Jahr 1" einbauen.
Menge: 1,000 St
Zuordnung: 118

#### Unterabschnitt 07.01 Gerüste

**07.01.0001 Arbeitsgerüst herstellen Stützwand*Umweltschutzeinr. Erdung, Berührung**
StL-Nr. 22211630680000101
Arbeitsgerüste, einschließlich ggf. erforderlicher
Gründung sowie ggf. erforderlicher Treppentürme und
weiterer Leitergänge, nach statischen, konstruktiven
und sicherheitstechnischen Erfordernissen herstellen
und beseitigen, für den Zeitraum der eigenen Leistung
vorhalten und unterhalten.
Einsatzort = Stützwand.
Einrichtungen zum Schutz der Umwelt nach Unterlagen des
AG einbauen, vorhalten, unterhalten, ggf. betreiben und
beseitigen.
Erdungs- und Berührungsschutzmaßnahmen nach Unterlagen
des AG herstellen.
Menge: 1,000 Psch
Zuordnung: 116

#### Unterabschnitt 07.02 Stahlbauarbeiten

*Hinweis*
entfällt

#### Unterabschnitt 07.03 Installations- u. Schlosserarbeiten

*Hinweis*
Farbe RAL 704

**07.03.0001 Stahlgeländer einbauen Stützwand*Stahl*H = 1000 mm Füllstabgeländer*Seil DU 20 mm Anschlagkonstr.*Verank.Fusspl.**
StL-Nr. 22412131321131139
Geschweißtes Stahlgeländer nach Unterlagen des AG einbauen.
Abrechnung nach Länge des Handlaufs zwischen den
Achsen der Endpfosten bzw. Endstäbe.
Geländer für Stützwand.
Baustoff = Stahl
Höhe des Geländers 1000 mm.
Ausbildung als Füllstabgeländer.
Im Handlauf feuerverzinktes Drahtseil, Durchmesser 20
mm, einziehen und verankern.
Anschlagkonstruktion für Drahtseil nach RiZ Gel 11 herstellen.
Verankerung mit Fußplatte und Verbundankern.
Korrosionsschutz 'Geländer feuerverzinken, zu
beschichtende Flächen sweep-strahlen. Zwei
Zwischenbeschichtungen auf Epoxidharz-Grundlage nach
Blatt 100-C, Soll-schichtdicke je 80 mym.
Deckbeschichtung auf Polyurethan-Grundlage nach Blatt
87, Sollschichtdicke 80mym. '
Menge: 56,000 m
Zuordnung: 121

**07.03.0002 Geländerverankerung einbauen Brücke**
StL-Nr. 2241213371999
Verankerung für Geländer nach Unterlagen des AG einbauen.
Einbau auf Brücke.
Verankerung 'Fußplatte aus Stahl, 230 x 230 x 12 mm,
mit 4 Verbundankern M12, Ausführung nach RiZ-ING Gel'
Korrosionsschutz 'Fußplatte feuerverzinken, zu beschichtende Flächen sweep-strahlen. Zwei Zwischenbeschichtungen auf Epoxidharz-Grundlage nach Blatt 87,
Sollschichtdicke je 80 mym. Deckbeschichtung auf PolyurethanGrundlage nach Blatt 100-C, Sollschichtdicke 80
mym'
Menge: 24,000 St
Zuordnung: 121

**07.03.0003 Messbolzen einbauen Kappe*Messing*DU 10 - 20 mm L 20 - 40 mm*Vertikal Mörtel*Lage-/Höhenmessg**
StL-Nr. 22412197152112103
Messbolzen einbauen.
Einbauort = Kappe.
Baustoff = Messing.
Schaftdurchmesser 10 bis 20 mm.
Schaftlänge 20 bis 40 mm.
Einbau vertikal.
Bolzen in Bohrungen einsetzen. Bohrungen herstellen und
mit Mörtel verfüllen.
Messbolzen für Lage- und Höhenmessung.
Menge: 18,000 St
Zuordnung: 121

#### Unterabschnitt 07.04 Abdichtung-Belag-Fugen

**07.04.0001 Bauwerksfuge herstellen*Fug 3 Abschl.Fug1,Bild5*Dicke 20-30 cm**
StL-Nr. 224123205970102
Bauwerksfuge nach Unterlagen des AG herstellen. Fu-
genbänder und Fugeneinlagen einbauen. Stöße und Verbindungen herstellen.
Bauteil 'Kappen/Gesims'
Fuge in Gesims und Kappe nach RiZ "Fug 3" ausbilden.
Luftseitiger Fugenabschluss nach RiZ "Fug 1", Bild 5.
Mittlere Dicke des Bauteiles über 20 bis 30 cm.
Menge: 21,000 m
Zuordnung: 123

**07.04.0002 Fugeneinlage einbauen*Dicke 2 cm.**
StL-Nr. 2241232309002
Fugeneinlage nach Unterlagen des AG einbauen.
Bauteil 'Kappe zwischen TBW A und TBW B'
Dicke = 2 cm.
Menge: 2,500 m2
Zuordnung: 123

**07.04.0003 Fugenband einbauen*In Raumfugen Abschlussband**
StL-Nr. 2241232259103
Fugenband nach Unterlagen des AG einbauen und verankern. Stöße und Verbindungen herstellen.
Bauteil 'Kappe zwischen TBW A und B'
Band in Raumfuge einbauen.
Band = Abschlussband.
Menge: 2,500 m
Zuordnung: 123

#### Unterabschnitt 07.05 Betonschutz- u. Instandsetzungsarb.

*Hinweis*
entfällt

### Abschnitt 08 TBW B Sonderkosten

#### Unterabschnitt 08.00 Verwaltungskosten

**08.00.0001 Bürowagen für AG an- und abfahren 1 Arbeitsplatz*Stellplatz AN**
StL-Nr. 21910130711
Bürowagen für den AG anfahren, nach Unterlagen des AG
aufstellen, mit allen Einrichtungen abbauen und abfahren. Standplatz anlegen und herrichten. Bürowagen mit
einem Ablagetisch und einem verschließbaren Akten-
/Kleiderschrank, jeden Arbeitsplatz mit Schreibtisch,
Stuhl, Aktenbock und Schreibtischlampe sowie zwei weiteren Stühlen ausstatten. Elektrische Beleuchtung,
Wasch- und Heizgelegenheit sowie Toilette einrichten,
für Abwasserbeseitigung sorgen. Der Bürowagen entspricht mit seinen Arbeitsplätzen allen gesetzlichen
Regelungen und Vorschriften. Benutzte Fläche entsprechend dem ursprünglichen Zustand herrichten. 70
v.H. der Pauschale werden nach Übernahme des Bürowagens
durch den AG, der Rest nach Erfüllung der Leistung vergütet.
Bürowagen, 1 Arbeitsplatz.
Aufstellfläche stellt AN zur Verfügung.
Menge: 1,000 Psch
Zuordnung: 101

**08.00.0002 Bürowagen für AG vorhalten**
StL-Nr. 219101317
Bürowagen für den AG mit allen Einrichtungen vor- und
unterhalten. Ver- und Entsorgung sicherstellen. Wagen
heizen. Teilzeiten nach Tagen werden zu 1/30 des Einheitspreises vergütet.
Menge: 5,500 Mt
Zuordnung: 101

#### Unterabschnitt 08.01 Landschaftsbau

**08.01.0001 Bäume fällen mit Fräsen DU über 0,1-0,3 m*absetzen Tiefe über30-60cm*verfüll/Boden AG Holz Verwert. AN*S.Abr.Verwert. AN Fräsgut Verw. AN**
StL-Nr. 22410603611021111
Bäume fällen, höchstens 0,25 m über dem Erdboden
absägen. Gemessen wird der Durchmesser 1,00 m über dem
Erdboden. Wurzelstöcke einschließlich Wurzelansätze
ausfräsen.
Durchmesser über 0,10 bis 0,30 m.
Stückweises Absetzen.
Frästiefe über 30 bis 60 cm.
Wurzellöcher mit geeignetem Boden verfüllen. Boden aus
Abtragsbereichen profilgerecht lösen.
Gesamtes Holz nach Wahl des AN verwerten.
Schlagabraum nach Wahl des AN verwerten.
Fräsgut aufnehmen und nach Wahl des AN verwerten.
Menge: 2,000 St
Zuordnung: 106

**08.01.0002 Wurzelstöcke ausfräsen DU über 0,3-0,5 m*Tiefe über30-60cm verfüll/Boden AG*Fräsgut Verw. AN**
StL-Nr. 224106023220101
Wurzelstöcke einschließlich Wurzelansätze ausfräsen.
Gemessen wird der Durchmesser der Schnittstelle des
Wurzelstocks.
Durchmesser über 0,30 bis 0,50 m.
Frästiefe über 30 bis 60 cm.
Wurzellöcher mit geeignetem Boden verfüllen. Boden aus
Abtragsbereichen profilgerecht lösen.
Fräsgut aufnehmen und nach Wahl des AN verwerten.
Menge: 4,000 St
Zuordnung: 106

**08.01.0003 Krone einkürzen*4,5-7,5neben Str. Baumhöhe ü.15-20m*Kronen-DU ü10-15m Höhe 2,00-3,00 m*Breite 2,00-3,00m schneiden**
StL-Nr. 22110774093432410
Krone einkürzen. Äste in seitlicher Ausdehnung und Höhe
auf Zugast schneiden. Schnittgut nach Wahl des AN verwerten. Abgerechnet wird nach Stück Baum.
Baumart 'Laubbaum '
Baumstandort = über 4,50 m bis 7,50 m vom Fahrbahnrand
entfernt.
Baumhöhe über 15,00 m bis 20,00 m.
Kronendurchmesser über 10,00 m bis 15,00 m.
Einkürzung in der Höhe um ca. 2,00 m bis 3,00 m.
Einkürzung in der Breite um ca. 2,00 m bis 3,00 m.
Sich reibende, kreuzende, beschädigte, kranke und abgestorbene Äste und Zweige schneiden, bei totem Holz vorhandene Überwallungen erhalten.
Menge: 2,000 St
Zuordnung: 107

**08.01.0004 Schutz für Baumstamm herstellen StU ü. 100-150 cm*Polst. Wahl AN Brett 24 mm*Höhe mind. 4,00m Schutz Verwert.AN**
StL-Nr. 221107004331501
Schutz für Baumstamm durch Mantel mit Polsterung herstellen und während der Bauzeit vor- und unterhalten.
Der Mantel darf den Baumstamm und die Wurzelanläufe
nicht berühren.
Stammumfang über 100 bis 150 cm.
Polsterung des Stammes nach Wahl des AN.
Mantel aus Brettern, 24 mm dick, lückenlos befestigen.
Mantelhöhe mindestens 4,00 m.
Schutz nach Beendigung der Bauarbeiten abbauen und nach
Wahl des AN verwerten.
Menge: 5,000 St
Zuordnung: 107

**08.01.0005 Strauchbestand roden Höhe über 2-3 m*verfüll/Boden AG Wst.Verw.AN*S.Abr. Verw. AN**
StL-Nr. 221106009201101
Strauchbestand und sonstiger Aufwuchs bis 0,10 m Stammdurchmesser, in 1,00 m Höhe über dem Erdboden gemessen,
mit Wurzelwerk roden. Abgerechnet wird die Fläche der
größten Ausdehnung des Strauchwerks.
Mittlere Höhe über 2,00 bis 3,00 m.
Wurzellöcher mit geeignetem Boden verfüllen. Boden profilgerecht lösen.
Wurzelstöcke nach Wahl des AN verwerten.
Schlagabraum nach Wahl des AN verwerten.
Menge: 10,000 m2
Zuordnung: 106

**08.01.0006 Oberboden des AG andecken*Andeck. ü.15-25cm Boden a. fördern**
StL-Nr. 221106149090303
Gelagerten Oberboden des AG profilgerecht andecken. Ho-
mogenbereiche nach Unterlagen des AG. Abgerechnet wird
nach Auftragsprofilen.
Andeckung 'Böschung'
Dicke der Andeckung über 15 bis 25 cm.
Oberboden außerhalb der Baustelle auf Flächen des AN
aufnehmen und fördern.
Menge: 20,000 m3
Zuordnung: 106

**08.01.0007 Rasenansaat mit RSM Regio herst. Menge 5 g/m2 Grundmischung**
StL-Nr. 22110720499029910
Rasenansaat mit RSM Regio herstellen. Saatgut ohne Entmischung ausbringen, einarbeiten und andrücken.
Neigung 'bis 1:1,5'
Fläche 'Böschung'
Saatgutmenge = 5 g/m2.
Regiosaatgutmischung 'einheimische Mischung'
Standortvariante Grundmischung.
Menge: 50,000 m2
Zuordnung: 107

USt %: 19,00
